# Aislamiento térmico de pisos flotantes

- Propiedad del archivo: CYPE INGENIEROS, S.A.
- Formato: FIEBDC-3/2002
- Ámbito geográfico: Bolivia
- Costes indirectos: 3.00 %
- Gastos generales: 13.00 %
- Beneficio industrial: 6.00 %
- IVA: 13.00 %

**NAL060** m² Aislamiento térmico de pisos flotantes, formado por panel ligero de lana de madera, de 600x2000 mm y 35 mm de espesor, resistencia térmica 0,39 m²K/W, conductividad térmica 0,09 W/(mK), preparado para recibir una base de piso de mortero u hormigón (no incluida en este precio).
Provisión y colocación de aislamiento térmico de pisos flotantes, formado por panel ligero de lana de madera, de 600x2000 mm y 35 mm de espesor, resistencia térmica 0,39 m²K/W, conductividad térmica 0,09 W/(mK), preparado para recibir una base de piso de mortero u hormigón (no incluida en este precio), colocado sobre el soporte. Incluso parte proporcional de preparación de la superficie soporte, cortes, desolidarización perimetral realizada con el mismo material aislante y sellado de juntas del film de polietileno protector del aislamiento con cinta adhesiva.
Incluye: Limpieza y preparación de la superficie soporte. Preparación del aislamiento. Colocación del aislamiento sobre la losa. Colocación del film de polietileno.
Criterio de medición de proyecto: Superficie medida según documentación gráfica de Proyecto.
Criterio de medición de obra: Se medirá la superficie realmente ejecutada según especificaciones de Proyecto.

| Código | Ud | Descripción | Rendimiento | Precio | Importe |
|---|---|---|---|---|---|
| mt16vki010c | m² | Panel ligero de lana de madera, de 600x2000 mm y 35 mm de espesor, formado por virutas de madera aglomeradas con cemento, resistencia térmica 0,39 m²K/W, conductividad térmica 0,09 W/(mK), densidad 414,3 kg/m³, factor de resistencia a la difusión del vapor de agua 0,4 y Euroclase B-s1, d0 de reacción al fuego, para aislamiento térmico y acústico y protección frente a incendios, en edificación. (material) | 1.100 | 16.14 | 17.75 |
| mo054 | h | Especialista en montaje de aislamiento. (mano de obra) | 0.090 | 4.33 | 0.39 |
| mo101 | h | Ayudante 1ª en montaje de aislamientos. (mano de obra) | 0.090 | 3.08 | 0.28 |
| % | % | Herramienta menor | 2 % | 18.42 | 0.37 |
|  |  | Costes directos |  |  | 18.79 |
