# Instalaciones

- Propiedad del archivo: CYPE INGENIEROS, S.A.
- Formato: FIEBDC-3/2002
- Ámbito geográfico: Bolivia
- Costes indirectos: 3.00 %
- Gastos generales: 13.00 %
- Beneficio industrial: 6.00 %
- IVA: 13.00 %

## I Instalaciones

### IU Urbanas

#### IUS Redes de alcantarillado sanitario

**IUS073** Ud Cámara de inspección sifónica, de polipropileno, de dimensiones interiores 55x55x55 cm, sobre solera de hormigón simple, incluyendo la excavación mecánica y el relleno del trasdós.
Provisión y montaje de cámara de inspección sifónica enterrada, de polipropileno, de dimensiones interiores 55x55x55 cm, sobre solera de hormigón simple H20, para un ambiente no severo, tamaño máximo del agregado 20 mm, consistencia blanda de 15 cm de espesor, con placa para sifonar de polipropileno y tapa prefabricada de polipropileno con cierre hermético al paso de los olores mefíticos. Incluso excavación mecánica y relleno del trasdós con material granular, conexiones de conducciones y remates. Totalmente montada, conexionada y probada.
Incluye: Replanteo de la cámara de inspección. Excavación con medios mecánicos. Eliminación de las tierras sueltas del fondo de la excavación. Vaciado y compactación del hormigón en formación de solera. Colocación de la cámara de inspección prefabricada. Formación de agujeros para conexionado de tubos. Empalme y rejuntado de los colectores a la cámara de inspección. Colocación de la tapa y los accesorios. Relleno del trasdós. Eliminación de restos, limpieza final y retirada de escombros. Carga de escombros sobre camión o contenedor.
Criterio de medición de proyecto: Número de unidades previstas, según documentación gráfica de Proyecto.
Criterio de medición de obra: Se medirá el número de unidades realmente ejecutadas según especificaciones de Proyecto.

| Código | Ud | Descripción | Rendimiento | Precio | Importe |
|---|---|---|---|---|---|
| mt10hmf120de | m³ | Hormigón simple H21, para un ambiente no severo, tamaño máximo del agregado 20 mm, consistencia blanda, con un asentamiento de 6 a 9 cm, medido con el cono de Abrams, premezclado en planta, según CBH 87. (material) | 0.108 | 109.46 | 11.82 |
| mt11arp010c | Ud | Cámara de inspección registrable de polipropileno, con fondo precortado, 55x55x55 cm, para alcantarillado sanitario. (material) | 1.000 | 108.06 | 108.06 |
| mt11arp040c | Ud | Placa para sifonar de polipropileno, para cámaras de inspección de alcantarillado de 55x55 cm. (material) | 1.000 | 22.92 | 22.92 |
| mt11arp050g | Ud | Tapa de PVC, para cámaras de inspección de alcantarillado de 55x55 cm. (material) | 1.000 | 127.11 | 127.11 |
| mt01arr010a | t | Grava de cantera, de 19 a 25 mm de diámetro. (material) | 1.087 | 7.75 | 8.42 |
| mq01ret020b | h | Retrocargadora sobre neumáticos, de 70 kW. (maquinaria) | 0.074 | 29.04 | 2.15 |
| au00auh020 |  | Canaleta para vaciado del hormigón. | 1.000 | 0.00 | 0.00 |
| au00auh040 |  | Vibrador de hormigón, eléctrico. | 1.000 | 0.00 | 0.00 |
| mo041 | h | Especialista de construcción civil. (mano de obra) | 0.646 | 4.19 | 2.71 |
| mo087 | h | Ayudante 1ª de construcción civil. (mano de obra) | 0.518 | 3.08 | 1.60 |
| % | % | Herramienta menor | 2 % | 284.79 | 5.70 |
|  |  | Costes directos |  |  | 290.49 |

| Código | Ud | Descripción | Precio |
|---|---|---|---|
| mo008 | h | Especialista plomero. (mano de obra) | 4.33 |
| mo107 | h | Ayudante 1ª de plomero. (mano de obra) | 3.08 |
