# Luminaria con soporte mural

- Propiedad del archivo: CYPE INGENIEROS, S.A.
- Formato: FIEBDC-3/2002
- Ámbito geográfico: Bolivia
- Divisa: BOB
- Costes indirectos: 3.00 %
- Gastos generales: 13.00 %
- Beneficio industrial: 6.00 %
- IVA: 13.00 %

## T Equipamiento urbano

### TI Iluminación viaria

#### TIF Farolas

**TIF005** Ud Luminaria con soporte mural.
Luminaria rectangular de aluminio anodizado, modelo Rama "SANTA & COLE", de 1163x200x98 mm, óptica de alto rendimiento de aluminio anodizado y cierre de vidrio templado, con soporte mural de acero inoxidable AISI 304, para lámpara de vapor de sodio a alta presión HST-MF de 70 W, clase de protección I, grado de protección IP66; fijada mecánicamente al paramento vertical. Incluso lámpara, accesorios y elementos de fijación. Totalmente montada, conexionada y comprobada.
Incluye: Replanteo. Fijación del soporte. Colocación de la luminaria. Conexionado. Colocación de la lámpara y accesorios. Limpieza del elemento.
Criterio de medición de proyecto: Número de unidades previstas, según documentación gráfica de Proyecto.
Criterio de medición de obra: Se medirá el número de unidades realmente ejecutadas según especificaciones de Proyecto.

| Código | Ud | Descripción | Rendimiento | Precio | Importe |
|---|---|---|---|---|---|
| mt34syc210mf | Ud | Luminaria rectangular de aluminio anodizado, modelo Rama "SANTA & COLE", de 1163x200x98 mm, óptica de alto rendimiento de aluminio anodizado y cierre de vidrio templado, con soporte mural de acero inoxidable AISI 304, para lámpara de vapor de sodio a alta presión HST-MF de 70 W, clase de protección I, grado de protección IP66, incluso tacos y tornillos de fijación. (material) | 1.000 | 9004.38 | 9004.38 |
| mt34lap020u | Ud | Lámpara de vapor de sodio a alta presión HST-MF de 70 W. (material) | 1.000 | 357.06 | 357.06 |
| mq07cce010a | h | Camión con cesta elevadora de brazo articulado de 16 m de altura máxima de trabajo y 260 kg de carga máxima. (maquinaria) | 0.220 | 142.28 | 31.30 |
| mo003 | h | Especialista electricista. (mano de obra) | 0.303 | 56.49 | 17.12 |
| mo102 | h | Ayudante 1ª de electricista. (mano de obra) | 0.303 | 41.02 | 12.43 |
| % | % | Herramienta menor | 2 % | 9422.29 | 188.45 |
|  |  | Costes directos |  |  | 9610.74 |
