# Abonado químico de fondo del terreno

- Propiedad del archivo: CYPE Ingenieros S.A.
- Formato: FIEBDC-3/2016
- Programa: Generador de precios de la construcción. CYPE Ingenieros, S.A.
- Fecha: 19/06/2025
- Ámbito geográfico: Bolivia
- Divisa: BOB
- Costes indirectos: 3 %
- Gastos generales: 13 %
- Beneficio industrial: 6 %
- IVA: 13 %

## J Jardinería

### JA Preparación del terreno

#### JAD Incorporación de abonos

**JAD010** m² Abonado químico de fondo del terreno.
Abonado químico de fondo del terreno con abono mineral complejo NPK 15-15-15 con un rendimiento de 0,02 kg/m², extendido con medios manuales y posterior volteado del terreno mediante motocultor, hasta conseguir su incorporación al suelo a una profundidad media de 15 cm.
Incluye: Extendido del abono sobre el terreno. Volteado del terreno. Recogida de restos. Carga a camión o contenedor de los restos.
Criterio de medición de proyecto: Superficie medida en proyección horizontal, según documentación gráfica de Proyecto.
Criterio de medición de obra: Se medirá, en proyección horizontal, la superficie realmente ejecutada según especificaciones de Proyecto.

| Código | Ud | Descripción | Rendimiento | Precio | Importe |
|---|---|---|---|---|---|
| mt48tip010 | kg | Abono mineral complejo NPK 15-15-15. (material) | 0.02 | 6.39 | 0.128 |
| mq09mot010 | h | Motocultor 60/80 cm. (maquinaria) | 0.007 | 20.35 | 0.142 |
| mo040 | h | Especialista jardinero. (mano de obra) | 0.002 | 59.67 | 0.119 |
| mo086 | h | Ayudante 1ª de jardinero. (mano de obra) | 0.019 | 44.6 | 0.847 |
| % | % | Herramienta menor | 2 % | 1.236 | 0.025 |
|  |  | Costes directos |  |  | 1.261 |

Residuos:
- colocación: mt48tip010 Abono mineral complejo NPK 15-15-15; factor de residuo 0.055

## Recursos

**mt48tip010** kg Abono mineral complejo NPK 15-15-15
Datos técnicos: Coste energético 30.291 MJ; Emisión de CO2 3.674 kg; Código LER 06 10 99; Masa del elemento 1 kg; Volumen 0.001111 m3
Residuos:
- embalaje: re170203 Plástico. (componente de residuo); rendimiento 0.003 kg; Código LER 17 02 03; Masa del elemento 1 kg; Volumen 0.001667 m3
