# Malla de polipropileno no tejido

- Propiedad del archivo: CYPE INGENIEROS, S.A.
- Formato: FIEBDC-3/2002
- Ámbito geográfico: Bolivia
- Costes indirectos: 3.00 %
- Gastos generales: 13.00 %
- Beneficio industrial: 6.00 %
- IVA: 13.00 %

**JDM020** m² Malla de polipropileno no tejido, de 150 mm/s de permeabilidad al agua, expresada como índice de velocidad, según ISO 11058, y 90 g/m² de masa superficial, con función antihierbas, fijada al terreno con pendiente, mediante anclajes de acero corrugado en forma de U, de 8 mm de diámetro, rendimiento 2 ud/m², para una plantación de 2 plantas/m² (no incluidas en este precio).
Provisión y colocación de malla de polipropileno no tejido, de 150 mm/s de permeabilidad al agua, expresada como índice de velocidad, según ISO 11058, y 90 g/m² de masa superficial, con función antihierbas, permeable al aire y a los nutrientes, químicamente inerte y estable tanto a suelos ácidos como alcalinos y resistente a los rayos UV, fijada al terreno con pendiente mediante anclajes de acero corrugado en forma de U, de 8 mm de diámetro, rendimiento 2 ud/m². Incluso parte proporcional de preparación del terreno mediante eliminación de hierbas no deseadas y rastrillado para la nivelación del mismo, ejecución de solapes de al menos 10 cm, colocación de piquetas de anclaje y realización de cortes en forma de X en los puntos donde se vaya a realizar la plantación, a razón de 2 plantas/m² (no incluidas en este precio).
Incluye: Preparación del terreno. Colocación de la malla. Realización de cortes en la malla.
Criterio de medición de proyecto: Superficie medida en proyección horizontal, según documentación gráfica de Proyecto.
Criterio de medición de obra: Se medirá, en proyección horizontal, la superficie realmente ejecutada según especificaciones de Proyecto.

| Código | Ud | Descripción | Rendimiento | Precio | Importe |
|---|---|---|---|---|---|
| mt48mal010c | m² | Malla de polipropileno no tejido, de 150 mm/s de permeabilidad al agua, expresada como índice de velocidad, según ISO 11058, y 90 g/m² de masa superficial, con función antihierbas, permeable al aire y a los nutrientes, químicamente inerte y estable tanto a suelos ácidos como alcalinos y resistente a los rayos UV. (material) | 1.100 | 0.51 | 0.56 |
| mt48mal025 | Ud | Anclaje de acero corrugado en forma de U, de 8 mm de diámetro, para sujeción de redes y mallas al terreno. (material) | 2.000 | 0.14 | 0.28 |
| mo040 | h | Especialista jardinero. (mano de obra) | 0.082 | 4.19 | 0.34 |
| mo086 | h | Ayudante 1ª de jardinero. (mano de obra) | 0.164 | 3.08 | 0.51 |
| % | % | Herramienta menor | 2 % | 1.69 | 0.03 |
|  |  | Costes directos |  |  | 1.72 |
