# Piso con piezas irregulares de piedra natural

- Propiedad del archivo: CYPE Ingenieros S.A.
- Formato: FIEBDC-3/2016
- Programa: Generador de precios de la construcción. CYPE Ingenieros, S.A.
- Fecha: 07/02/2025
- Ámbito geográfico: Bolivia
- Divisa: BOB
- Costes indirectos: 3 %
- Gastos generales: 13 %
- Beneficio industrial: 6 %
- IVA: 13 %

## M Pisos y pisos urbanos

### MP Pisos urbanos

#### MPP De piedra natural

**MPP040** m² Piso con piezas irregulares de piedra natural.
Piso con piezas irregulares de pizarra, de entre 3 y 4 cm de espesor, acabado natural, recibido con mortero de cemento 1:6 y rejuntado con el mismo material. Incluso preparación previa de las piedras, cortes, remates de cantos, realización de encuentros con otros materiales, juntas y limpieza final.
Incluye: Preparación de la superficie soporte. Preparación de las piezas. Colocación de las piezas. Rejuntado. Limpieza.
Criterio de medición de proyecto: Superficie medida en proyección horizontal, según documentación gráfica de Proyecto.
Criterio de medición de obra: Se medirá, en proyección horizontal, la superficie realmente ejecutada según especificaciones de Proyecto.

| Código | Ud | Descripción | Rendimiento | Precio | Importe |
|---|---|---|---|---|---|
| mt19cir010c | m² | Piezas irregulares de pizarra, de entre 3 y 4 cm de espesor, acabado natural. (material) | 1.05 | 329.32 | 345.786 |
| mt09mor010c | m³ | Mortero de cemento CEM II/B-P 32,5 N tipo M-5, confeccionado en obra con 250 kg/m³ de cemento y una proporción en volumen 1/6. (material) | 0.03 | 888.04 | 26.641 |
| mt08aaa010a | m³ | Agua. (material) | 0.02 | 11.93 | 0.239 |
| mo022 | h | Especialista colocador de piedra natural. (mano de obra) | 0.606 | 59.67 | 36.160 |
| mo060 | h | Ayudante 1ª colocador de piedra natural. (mano de obra) | 0.606 | 44.6 | 27.028 |
| mo113 | h | Ayudante 2ª de construcción. (mano de obra) | 0.121 | 42.97 | 5.199 |
| % | % | Herramienta menor | 2 % | 441.053 | 8.821 |
|  |  | Costes directos |  |  | 449.874 |

Residuos:
- colocación: mt19cir010c Piezas irregulares de pizarra, de entre 3 y 4 cm de espesor, acabado natural; factor de residuo 0.0361012
- colocación: mt09mor010c; factor de residuo 0.0036

## Recursos

**mt19cir010c** m² Piezas irregulares de pizarra, de entre 3 y 4 cm de espesor, acabado natural
Datos técnicos: Coste energético 181.014 MJ; Emisión de CO2 7.601 kg; Código LER 01 04 13; Masa del elemento 84 kg; Volumen 0.056 m3
Residuos:
- embalaje: re170201 Madera. (componente de residuo); rendimiento 0.032 kg; Código LER 17 02 01; Masa del elemento 1 kg; Volumen 0.000909 m3
- embalaje: re170203 Plástico. (componente de residuo); rendimiento 0.021 kg; Código LER 17 02 03; Masa del elemento 1 kg; Volumen 0.001667 m3

**mt09mor010c** m³ Mortero de cemento CEM II/B-P 32,5 N tipo M-5
Datos técnicos: Coste energético 3724.000 MJ; Emisión de CO2 323.000 kg; Código LER 17 01 01; Masa del elemento 1900 kg; Volumen 1.266667 m3

**mt08aaa010a** m³ Agua
Datos técnicos: Coste energético 60.000 MJ; Emisión de CO2 30.000 kg
