# Piso absorbedor de impactos, de pasto sintético con base amortiguadora incorporada

- Propiedad del archivo: CYPE Ingenieros S.A.
- Formato: FIEBDC-3/2016
- Programa: Generador de precios de la construcción. CYPE Ingenieros, S.A.
- Fecha: 07/02/2025
- Ámbito geográfico: Bolivia
- Divisa: BOB
- Costes indirectos: 3 %
- Gastos generales: 13 %
- Beneficio industrial: 6 %
- IVA: 13 %

## T Equipamiento urbano

### TJ Áreas de juegos infantiles

#### TJR Pisos absorbedores de impactos

**TJR020** m² Piso absorbedor de impactos, de pasto sintético con base amortiguadora incorporada.
Piso absorbedor de impactos para una altura máxima de caída de 1,0 m, en áreas de juegos infantiles, formado por pasto sintético, compuesto de mechones rizados monofilamento de fibra 100% polietileno, tejidos sobre base amortiguadora de espuma de polietileno drenante, de 30 mm de espesor, color verde, banda de unión de 300 mm de anchura y adhesivo especial de poliuretano bicomponente, lastrado con 5 kg/m² de arena de sílice natural, de granulometría comprendida entre 0,2 y 0,5 mm.
Criterio de valoración económica: El precio no incluye la superficie base.
Incluye: Replanteo. Colocación del pasto sintético. Lastrado de la superficie.
Criterio de medición de proyecto: Superficie medida según documentación gráfica de Proyecto.
Criterio de medición de obra: Se medirá la superficie realmente ejecutada según especificaciones de Proyecto.

| Código | Ud | Descripción | Rendimiento | Precio | Importe |
|---|---|---|---|---|---|
| mt47adc505f | m² | Pasto sintético, compuesto de mechones rizados monofilamento de fibra 100% polietileno resistente a los rayos UV, tejidos sobre base amortiguadora de espuma de polietileno drenante, de 30 mm de espesor, color verde. (material) | 1.05 | 374.38 | 393.099 |
| mt01arp015a | kg | Arena de sílice natural, lavada y secada al horno, de granulometría comprendida entre 0,2 y 0,5 mm, presentada en sacos. (material) | 5 | 1.35 | 6.750 |
| mt15rev070b | m | Banda de unión para pasto sintético en áreas de juegos infantiles, realizada con membrana geotextil multicapa, impermeable y reforzada, compuesta de poliolefinas termoplásticas, provista de fibra para la adhesión en ambas caras, de 0,6 mm de espesor, suministrada en rollos de 300 mm de anchura y 100 m de longitud. (material) | 0.7 | 16.48 | 11.536 |
| mt47adc110a | kg | Adhesivo especial de poliuretano bicomponente. (material) | 0.3 | 43.13 | 12.939 |
| mo041 | h | Especialista de construcción civil. (mano de obra) | 0.121 | 59.67 | 7.220 |
| mo087 | h | Ayudante 1ª de construcción civil. (mano de obra) | 0.121 | 44.6 | 5.397 |
| % | % | Herramienta menor | 2 % | 436.941 | 8.739 |
|  |  | Costes directos |  |  | 445.680 |

Residuos:
- colocación: mt47adc505f; factor de residuo 0.0118831
- colocación: mt01arp015a Arena de sílice natural, lavada y secada al horno, de granulometría comprendida entre 0,2 y 0,5 mm, presentada en sacos; factor de residuo 0.009
- colocación: mt15rev070b; factor de residuo 0.011
- colocación: mt47adc110a Adhesivo especial de poliuretano bicomponente; factor de residuo 0.038685

## Recursos

**mt47adc505f** m² Pasto sintético
Datos técnicos: Coste energético 245.338 MJ; Emisión de CO2 12.181 kg; Código LER 17 02 03; Masa del elemento 2.464 kg; Volumen 0.004107 m3
Residuos:
- embalaje: re170203 Plástico. (componente de residuo); rendimiento 0.068 kg; Código LER 17 02 03; Masa del elemento 1 kg; Volumen 0.001667 m3

**mt01arp015a** kg Arena de sílice natural, lavada y secada al horno, de granulometría comprendida entre 0,2 y 0,5 mm, presentada en sacos
Datos técnicos: Coste energético 0.075 MJ; Emisión de CO2 0.004 kg; Código LER 01 04 09; Masa del elemento 1 kg; Volumen 0.000625 m3

**mt15rev070b** m Banda de unión para pasto sintético en áreas de juegos infantiles
Datos técnicos: Coste energético 31.970 MJ; Emisión de CO2 1.587 kg; Código LER 17 02 03; Masa del elemento 0.29 kg; Volumen 0.000483 m3
Residuos:
- embalaje: re170203 Plástico; rendimiento 0.04 kg

**mt47adc110a** kg Adhesivo especial de poliuretano bicomponente
Datos técnicos: Coste energético 144.471 MJ; Emisión de CO2 7.014 kg; Código LER 17 09 04; Masa del elemento 1 kg; Volumen 0.000667 m3
Residuos:
- embalaje: re170203 Plástico; rendimiento 0.003 kg
