# Puerta de acceso en vallado de madera y polietileno

- Propiedad del archivo: CYPE INGENIEROS, S.A.
- Formato: FIEBDC-3/2002
- Ámbito geográfico: Bolivia
- Divisa: BOB
- Costes indirectos: 3.00 %
- Gastos generales: 13.00 %
- Beneficio industrial: 6.00 %
- IVA: 13.00 %

**TJV020** Ud Puerta de acceso en vallado de madera y polietileno, de área de juegos infantiles, de 1,10x0,85 m, fijada a una base de hormigón H21, para un ambiente no severo, tamaño máximo del agregado 20 mm, consistencia plástica.
Puerta de acceso en vallado de madera y polietileno, de área de juegos infantiles, de 1,10x0,85 m, con bisagras y pestillo, fijada a una base de hormigón H21, para un ambiente no severo, tamaño máximo del agregado 20 mm, consistencia plástica. Incluso replanteo, excavación manual del terreno y fijación del elemento.
Incluye: Replanteo. Excavación. Vaciado de la base de apoyo. Fijación del elemento.
Criterio de medición de proyecto: Número de unidades previstas, según documentación gráfica de Proyecto.
Criterio de medición de obra: Se medirá el número de unidades realmente ejecutadas según especificaciones de Proyecto.

| Código | Ud | Descripción | Rendimiento | Precio | Importe |
|---|---|---|---|---|---|
| mt10hmf120df | m³ | Hormigón simple H21, para un ambiente no severo, tamaño máximo del agregado 20 mm, consistencia plástica, con un asentamiento de 10 a 15 cm, medido con el cono de Abrams, premezclado en planta, según CBH 87. (material) | 0.150 | 850.94 | 127.64 |
| mt52jig110e | Ud | Puerta de acceso en vallado de madera y polietileno, de área de juegos infantiles, de 1,10x0,85 m, con bisagras y pestillo, incluso elementos de fijación. (material) | 1.000 | 656.50 | 656.50 |
| mo041 | h | Especialista de construcción civil. (mano de obra) | 1.573 | 40.29 | 63.38 |
| mo087 | h | Ayudante 1ª de construcción civil. (mano de obra) | 1.573 | 29.95 | 47.11 |
| % | % | Herramienta menor | 2 % | 894.63 | 17.89 |
|  |  | Costes directos |  |  | 912.52 |
