# Desmontaje de tubería de instalación superficial de gas

- Propiedad del archivo: CYPE INGENIEROS, S.A.
- Formato: FIEBDC-3/2002
- Ámbito geográfico: Bolivia
- Divisa: BOB
- Costes indirectos: 3.00 %
- Gastos generales: 13.00 %
- Beneficio industrial: 6.00 %
- IVA: 13.00 %

## D Demoliciones

### DI Instalaciones

#### DIG Gas

**DIG010** m Desmontaje de tubería de instalación superficial de gas.
Desmontaje de tubos de acero negro de hasta 1" de diámetro, en instalación superficial de gas, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo010 | h | Especialista instalador de gas. (mano de obra) | 0.106 | 61.32 | 6.50 |
| mo109 | h | Ayudante 1ª instalador de gas. (mano de obra) | 0.106 | 44.52 | 4.72 |
| % | % | Herramienta menor | 2 % | 11.22 | 0.22 |
|  |  | Costes directos |  |  | 11.44 |
