# Anclaje químico estructural realizado en elemento de hormigón de 380 mm de espesor mínimo

- Propiedad del archivo: CYPE INGENIEROS, S.A.
- Formato: FIEBDC-3/2002
- Ámbito geográfico: Bolivia
- Divisa: BOB
- Costes indirectos: 3.00 %
- Gastos generales: 13.00 %
- Beneficio industrial: 6.00 %
- IVA: 13.00 %

## E Estructuras

### EH Hormigón armado

#### EHW Anclajes estructurales

**EHW013** Ud Anclaje químico estructural realizado en elemento de hormigón de 380 mm de espesor mínimo, formado por una perforación de 37 mm de diámetro y 300 mm de profundidad, realizada mediante taladro con martillo percutor y broca, inserción en la perforación de cápsula de resinas de metacrilato de uretano, M33x300, de 33 mm de diámetro y 300 mm de longitud y posterior introducción, mediante atornillador, de elemento de fijación compuesto por varilla roscada con marca de colocación y extremo inferior biselado a 45°, de acero galvanizado calidad 8.8, según ISO 898-1, de 33 mm de diámetro y 420 mm de longitud, tuerca y arandela.
Anclaje químico estructural realizado en elemento de hormigón de 380 mm de espesor mínimo, formado por una perforación de 37 mm de diámetro y 300 mm de profundidad, realizada mediante taladro con martillo percutor y broca, inserción en la perforación de cápsula de resinas de metacrilato de uretano, M33x300, de 33 mm de diámetro y 300 mm de longitud y posterior introducción, mediante atornillador, de elemento de fijación compuesto por varilla roscada con marca de colocación y extremo inferior biselado a 45°, de acero galvanizado calidad 8.8, según ISO 898-1, de 33 mm de diámetro y 420 mm de longitud, tuerca y arandela.
Incluye: Replanteo de la posición del anclaje. Ejecución de la perforación. Limpieza del polvo resultante. Inserción de la cápsula química. Introducción del elemento de fijación. Aplicación del par de apriete con llave dinamométrica. Limpieza de los restos sobrantes.
Criterio de medición de proyecto: Número de unidades previstas, según documentación gráfica de Proyecto.
Criterio de medición de obra: Se medirá el número de unidades realmente ejecutadas según especificaciones de Proyecto.

| Código | Ud | Descripción | Rendimiento | Precio | Importe |
|---|---|---|---|---|---|
| mt26phi200i | Ud | Cápsula de resinas de metacrilato de uretano, M33x300, de 33 mm de diámetro y 300 mm de longitud, para la ejecución de anclajes químicos estructurales. (material) | 1.000 | 113.54 | 113.54 |
| mt26phi420k | Ud | Elemento de fijación compuesto por varilla roscada con marca de colocación y extremo inferior biselado a 45°, de acero galvanizado calidad 8.8, según ISO 898-1, de 33 mm de diámetro y 420 mm de longitud, tuerca y arandela, para fijaciones sobre estructuras de hormigón. (material) | 1.000 | 431.77 | 431.77 |
| op00tal010 |  | Taladro. | 1.000 | 0.00 | 0.00 |
| op00ato010 |  | Atornillador. | 1.000 | 0.00 | 0.00 |
| mo020 | h | Especialista de construcción. (mano de obra) | 0.147 | 40.29 | 5.92 |
| mo112 | h | Ayudante general de construcción. (mano de obra) | 0.147 | 29.29 | 4.31 |
| % | % | Herramienta menor | 2 % | 555.54 | 11.11 |
|  |  | Costes directos |  |  | 566.65 |
