# Bastidor metálico, W221 "KNAUF", como soporte de lavatorio suspendido, fijado sobre el sistema de muro divisorio técnico "KNAUF"

- Propiedad del archivo: CYPE INGENIEROS, S.A.
- Formato: FIEBDC-3/2002
- Ámbito geográfico: Bolivia
- Costes indirectos: 3.00 %
- Gastos generales: 13.00 %
- Beneficio industrial: 6.00 %
- IVA: 13.00 %

## F Fachadas y muros divisorios

### FB Entramados autoportantes

#### FBY De placas de yeso laminado

**FBY017** Ud Bastidor metálico, W221 "KNAUF", como soporte de lavatorio suspendido, fijado sobre el sistema de muro divisorio técnico "KNAUF".
Provisión y montaje de bastidor metálico, W221 "KNAUF", como soporte de lavatorio suspendido, fijado sobre el sistema de muro divisorio técnico "KNAUF", de 575 mm de anchura y 1050 mm de altura. Incluso anclajes, abrazaderas y varillas roscadas de conexión. Totalmente montado.
Incluye: Replanteo. Colocación, nivelación y fijación del elemento.
Criterio de medición de proyecto: Número de unidades previstas, según documentación gráfica de Proyecto.
Criterio de medición de obra: Se medirá el número de unidades realmente colocadas según especificaciones de Proyecto.

| Código | Ud | Descripción | Rendimiento | Precio | Importe |
|---|---|---|---|---|---|
| mt30ask030 | Ud | Bastidor metálico, W221 "KNAUF", como soporte de lavatorio suspendido, para fijar sobre el sistema de muro divisorio técnico "KNAUF", de 575 mm de anchura y 1050 mm de altura, con anclajes, abrazaderas y varillas roscadas de conexión. (material) | 1.000 | 169.82 | 169.82 |
| op00ato010 |  | Atornillador. | 1.000 | 0.00 | 0.00 |
| op00tal010 |  | Taladro. | 1.000 | 0.00 | 0.00 |
| mo053 | h | Especialista en montaje de mamparas y sistemas de placas. (mano de obra) | 0.448 | 4.33 | 1.94 |
| mo100 | h | Ayudante 1ª en montaje de mamparas y sistemas de placas. (mano de obra) | 0.448 | 3.08 | 1.38 |
| % | % | Herramienta menor | 2 % | 173.14 | 3.46 |
|  |  | Costes directos |  |  | 176.60 |
