# Recibido de carpintería

- Propiedad del archivo: CYPE INGENIEROS, S.A.
- Formato: FIEBDC-3/2002
- Ámbito geográfico: Bolivia
- Divisa: BOB
- Costes indirectos: 3.00 %
- Gastos generales: 13.00 %
- Beneficio industrial: 6.00 %
- IVA: 13.00 %

## H Remates y ayudas

### HE Recibidos

#### HED Carpinterías

**HED010** Ud Recibido de carpintería.
Recibido de carpintería de aluminio, acero o PVC, con patillas de anclaje, de hasta 2 m² de superficie, con mortero de cemento, confeccionado en obra, con aditivo hidrófugo, dosificación 1:6.
Incluye: Replanteo. Apertura de huecos para embutir los anclajes. Nivelación y aplomado. Apuntalamiento. Tapado de huecos con mortero.
Criterio de medición de proyecto: Número de unidades previstas, según documentación gráfica de Proyecto.
Criterio de medición de obra: Se medirá el número de unidades realmente ejecutadas según especificaciones de Proyecto.

| Código | Ud | Descripción | Rendimiento | Precio | Importe |
|---|---|---|---|---|---|
| mt08aaa010a | m³ | Agua. (material) | 0.006 | 11.68 | 0.07 |
| mt01arg005a | t | Arena de cantera, para mortero preparado en obra. (material) | 0.016 | 158.40 | 2.53 |
| mt08cem000j | kg | Cemento gris en sacos. (material) | 2.500 | 1.22 | 3.05 |
| mt08adt010 | kg | Aditivo hidrófugo para impermeabilización de morteros u hormigones. (material) | 0.050 | 9.34 | 0.47 |
| mq06hor010 | h | Hormigonera eléctrica con una capacidad de amasado de 160 l. (maquinaria) | 0.007 | 22.77 | 0.16 |
| mo020 | h | Especialista de construcción. (mano de obra) | 0.793 | 59.67 | 47.32 |
| mo113 | h | Ayudante 2ª de construcción. (mano de obra) | 0.881 | 42.97 | 37.86 |
| % | % | Herramienta menor | 2 % | 91.46 | 1.83 |
|  |  | Costes directos |  |  | 93.29 |
