# Botaguas de plancha plegada de acero galvanizado

- Propiedad del archivo: CYPE INGENIEROS, S.A.
- Formato: FIEBDC-3/2002
- Ámbito geográfico: Bolivia
- Divisa: BOB
- Costes indirectos: 3.00 %
- Gastos generales: 13.00 %
- Beneficio industrial: 6.00 %
- IVA: 13.00 %

## H Remates y ayudas

### HR Remates

#### HRA De acero galvanizado

**HRA030** m Botaguas de plancha plegada de acero galvanizado, espesor 0,8 mm, desarrollo 500 mm y 5 pliegues, sobre una capa de regularización de mortero de cemento, confeccionado en obra, con aditivo hidrófugo, dosificación 1:6, sobre la que se aplica el adhesivo bituminoso de aplicación en frío para calaminas metálicas, que sirve de base al perfil de plancha de acero y sellado de las juntas entre piezas y de las uniones con los muros con adhesivo especial para metales.
Provisión y colocación de botaguas de plancha plegada de acero galvanizado, espesor 0,8 mm, desarrollo 500 mm y 5 pliegues, con goterón y empotrado en las jambas, cubriendo los alféizares, los salientes de los paramentos, las cornisas de fachada, etc., sobre una capa de regularización de mortero de cemento, confeccionado en obra, con aditivo hidrófugo, dosificación 1:6, de 4 cm de espesor, creando una pendiente suficiente para evacuar el agua, sobre la que se aplica el adhesivo bituminoso de aplicación en frío para calaminas metálicas, que sirve de base al perfil de plancha de acero y sellado de las juntas entre piezas y de las uniones con los muros con adhesivo especial para metales. Incluso parte proporcional de replanteo, cortes y limpieza final.
Incluye: Replanteo de las piezas en el hueco o remate. Preparación y regularización del soporte. Colocación y fijación de las piezas metálicas, niveladas y aplomadas. Sellado de juntas y limpieza del botaguas.
Criterio de medición de proyecto: Longitud del ancho del hueco, medida según documentación gráfica de Proyecto, incrementada en 5 cm a cada lado.
Criterio de medición de obra: Se medirá la longitud realmente ejecutada según especificaciones de Proyecto, incluyendo los empotramientos en las jambas.

| Código | Ud | Descripción | Rendimiento | Precio | Importe |
|---|---|---|---|---|---|
| mt20vme020e | m | Botaguas de plancha plegada de acero galvanizado, espesor 0,8 mm, desarrollo 500 mm y 5 pliegues, con goterón. (material) | 1.000 | 45.29 | 45.29 |
| mt08aaa010a | m³ | Agua. (material) | 0.025 | 10.71 | 0.27 |
| mt01arg005a | t | Arena de cantera, para mortero preparado en obra. (material) | 0.204 | 145.98 | 29.78 |
| mt08cem000j | kg | Cemento gris en sacos. (material) | 31.250 | 1.12 | 35.00 |
| mt08adt010 | kg | Aditivo hidrófugo para impermeabilización de morteros u hormigones. (material) | 0.625 | 8.57 | 5.36 |
| mt20wwa021 | m | Sellado con adhesivo en frío especial para metales. (material) | 2.800 | 10.17 | 28.48 |
| mt20wwa010 | kg | Adhesivo resina epoxi. (material) | 0.440 | 49.40 | 21.74 |
| mq06hor010 | h | Hormigonera. (maquinaria) | 0.088 | 10.32 | 0.91 |
| op00ciz010 |  | Cizalla. | 1.000 | 0.00 | 0.00 |
| mo020 | h | Especialista de construcción. (mano de obra) | 0.268 | 37.97 | 10.18 |
| mo113 | h | Ayudante 2ª de construcción. (mano de obra) | 1.386 | 26.83 | 37.19 |
| % | % | Herramienta menor | 2 % | 214.20 | 4.28 |
|  |  | Costes directos |  |  | 218.48 |
