# Bandeja de plancha plegada de acero galvanizado, espesor 1 mm, desarrollo 500 mm y 3 pliegues; colocación con adhesivo bituminoso de aplicación en frío

- Propiedad del archivo: CYPE INGENIEROS, S.A.
- Formato: FIEBDC-3/2002
- Ámbito geográfico: Bolivia
- Divisa: BOB
- Costes indirectos: 3.00 %
- Gastos generales: 13.00 %
- Beneficio industrial: 6.00 %
- IVA: 13.00 %

## H Remates y ayudas

### HR Remates

#### HRA De acero galvanizado

**HRA100** m Bandeja de plancha plegada de acero galvanizado, espesor 1 mm, desarrollo 500 mm y 3 pliegues; colocación con adhesivo bituminoso de aplicación en frío.
Bandeja de plancha plegada de acero galvanizado, espesor 1 mm, desarrollo 500 mm y 3 pliegues; colocación con adhesivo bituminoso de aplicación en frío.
Incluye: Replanteo de las piezas. Corte de las piezas. Colocación, aplomado, nivelación y alineación. Resolución de encuentros y de puntos singulares.
Criterio de medición de proyecto: Longitud medida según documentación gráfica de Proyecto.
Criterio de medición de obra: Se medirá la longitud realmente ejecutada según especificaciones de Proyecto.

| Código | Ud | Descripción | Rendimiento | Precio | Importe |
|---|---|---|---|---|---|
| mt20wwr010 | kg | Adhesivo bituminoso de aplicación en frío, para calaminas metálicas. (material) | 1.250 | 51.55 | 64.44 |
| mt26cpa010qb | m | Bandeja de plancha plegada de acero galvanizado, espesor 1 mm, desarrollo 500 mm y 3 pliegues. (material) | 1.000 | 35.92 | 35.92 |
| mo018 | h | Especialista cerrajero. (mano de obra) | 0.113 | 40.85 | 4.62 |
| mo059 | h | Ayudante 1ª cerrajero. (mano de obra) | 0.113 | 30.03 | 3.39 |
| % | % | Herramienta menor | 2 % | 108.37 | 2.17 |
|  |  | Costes directos |  |  | 110.54 |
