# Recercado realizado mediante piezas prefabricadas de hormigón polímero, color a elegir, de 15x15x2 cm

- Propiedad del archivo: CYPE INGENIEROS, S.A.
- Formato: FIEBDC-3/2002
- Ámbito geográfico: Bolivia
- Costes indirectos: 3.00 %
- Gastos generales: 13.00 %
- Beneficio industrial: 6.00 %
- IVA: 13.00 %

## H Remates y ayudas

### HR Remates

#### HRC Recercados

**HRC010** m Recercado realizado mediante piezas prefabricadas de hormigón polímero, color a elegir, de 15x15x2 cm.
Formación de recercado de hueco de fachada piezas prefabricadas de hormigón polímero, color a elegir, de 15x15x2 cm, con cartela, recibidas con una capa de mortero de cemento, confeccionado en obra, con aditivo hidrófugo, dosificación 1:3, con un espesor de 15 mm, sobre la que se introducen los anclajes metálicos, previendo una junta de 5 mm entre piezas. Incluso fijaciones metálicas y sellado de juntas en las uniones entre piezas y con la fachada con masilla de poliuretano de gran flexibilidad.
Incluye: Preparación de la superficie de apoyo. Replanteo de las piezas en el hueco. Colocación, aplomado, nivelación y alineación de las piezas. Sellado de juntas y limpieza.
Criterio de medición de proyecto: Longitud medida por su mayor desarrollo lineal, según documentación gráfica de Proyecto.
Criterio de medición de obra: Se medirá, por su mayor desarrollo lineal, la longitud realmente ejecutada según especificaciones de Proyecto, incluyendo la longitud que pudiera perderse en ingletes.

| Código | Ud | Descripción | Rendimiento | Precio | Importe |
|---|---|---|---|---|---|
| mt08aaa010a | m³ | Agua. (material) | 0.006 | 1.40 | 0.01 |
| mt01arg005a | t | Arena de cantera, para mortero preparado en obra. (material) | 0.004 | 19.15 | 0.08 |
| mt08cem000j | kg | Cemento gris en sacos. (material) | 1.200 | 0.15 | 0.18 |
| mt08adt010 | kg | Aditivo hidrófugo para impermeabilización de morteros u hormigones. (material) | 0.024 | 1.12 | 0.03 |
| mt20wwa040 | kg | Adhesivo cementoso flexible y de gran adherencia. (material) | 1.850 | 0.56 | 1.04 |
| mt20rhl010g | m | Piezas prefabricadas de hormigón polímero que incluyen jamba y moldura, color a elegir, de 15x15x2 cm, con anclaje metálico de acero inoxidable, para formación de recercado de huecos de fachada. (material) | 1.100 | 26.65 | 29.32 |
| mt20wwa025 | m | Perfil de espuma de polietileno, de 6 mm de diámetro, para relleno de juntas. (material) | 0.300 | 0.43 | 0.13 |
| mt20wwa035 | Ud | Bote de imprimación para masillas (250 cm³). (material) | 0.036 | 5.96 | 0.21 |
| mt20wwa030 | Ud | Bote de masilla de poliuretano impermeable (310 cm³). (material) | 0.073 | 5.85 | 0.43 |
| mq06hor010 | h | Hormigonera. (maquinaria) | 0.015 | 1.32 | 0.02 |
| op00amo010 |  | Amoladora o radial. | 1.000 | 0.00 | 0.00 |
| mo020 | h | Especialista de construcción. (mano de obra) | 0.336 | 4.19 | 1.41 |
| mo113 | h | Ayudante 2ª de construcción. (mano de obra) | 0.360 | 2.97 | 1.07 |
| % | % | Herramienta menor | 2 % | 33.93 | 0.68 |
|  |  | Costes directos |  |  | 34.61 |
