# Sombrerete de conducto de ventilación para depósito de combustible líquido

- Propiedad del archivo: CYPE INGENIEROS, S.A.
- Formato: FIEBDC-3/2002
- Ámbito geográfico: Bolivia
- Divisa: BOB
- Costes indirectos: 3.00 %
- Gastos generales: 13.00 %
- Beneficio industrial: 6.00 %
- IVA: 13.00 %

## I Instalaciones

### IC Calefacción, refrigeración, climatización y A.C.S.

#### ICD Combustible líquido

**ICD117** Ud Sombrerete de conducto de ventilación para depósito de combustible líquido.
Sombrerete de conducto de ventilación para depósito de combustible líquido, tipo seta, de 1 1/2", colocado mediante unión roscada. Totalmente montado, conexionado y probado.
Incluye: Replanteo. Conexión del sombrerete al conducto de ventilación.
Criterio de medición de proyecto: Número de unidades previstas, según documentación gráfica de Proyecto.
Criterio de medición de obra: Se medirá el número de unidades realmente ejecutadas según especificaciones de Proyecto.

| Código | Ud | Descripción | Rendimiento | Precio | Importe |
|---|---|---|---|---|---|
| mt38dep030c | Ud | Sombrerete tipo seta, de latón, con rejilla cortafuegos, para roscar, de 1 1/2". (material) | 1.000 | 46.87 | 46.87 |
| mo004 | h | Especialista instalador de sistemas de calefacción. (mano de obra) | 0.110 | 58.30 | 6.41 |
| mo103 | h | Ayudante 1ª instalador de sistemas de calefacción. (mano de obra) | 0.110 | 42.33 | 4.66 |
| % | % | Herramienta menor | 2 % | 57.94 | 1.16 |
|  |  | Costes directos |  |  | 59.10 |
