# Tubería de distribución de agua para sistema de calefacción y refrigeración por techo radiante

- Propiedad del archivo: CYPE INGENIEROS, S.A.
- Formato: FIEBDC-3/2002
- Ámbito geográfico: Bolivia
- Divisa: BOB
- Costes indirectos: 3.00 %
- Gastos generales: 13.00 %
- Beneficio industrial: 6.00 %
- IVA: 13.00 %

## I Instalaciones

### IC Calefacción, refrigeración, climatización y A.C.S.

#### ICE Emisores por agua para calefacción y refrigeración

**ICE023** m Tubería de distribución de agua para sistema de calefacción y refrigeración por techo radiante.
Tubería principal para sistema de calefacción y refrigeración por techo radiante, formada por tubo de polietileno reticulado (PE-Xa) con barrera de oxígeno y capa de protección de polietileno (PE) modificado, de 25 mm de diámetro exterior y 2,3 mm de espesor, según ISO 15875-2. Incluso material auxiliar para montaje y sujeción a la obra. Totalmente montada, conexionada y probada.
Incluye: Replanteo del recorrido de la tubería, accesorios y piezas especiales. Colocación y fijación de la tubería, accesorios y piezas especiales.
Criterio de medición de proyecto: Longitud medida según documentación gráfica de Proyecto.
Criterio de medición de obra: Se medirá la longitud realmente ejecutada según especificaciones de Proyecto.

| Código | Ud | Descripción | Rendimiento | Precio | Importe |
|---|---|---|---|---|---|
| mt37tpu012p | m | Tubo de polietileno reticulado (PE-Xa) con barrera de oxígeno y capa de protección de polietileno (PE) modificado, de 25 mm de diámetro exterior y 2,3 mm de espesor, según ISO 15875-2. (material) | 1.000 | 38.05 | 38.05 |
| mt37tpu413c | Ud | Material auxiliar para montaje y sujeción a la obra de las tuberías de polietileno reticulado (PE-Xa) con barrera de oxígeno (EVOH), de 25 mm de diámetro exterior. (material) | 1.000 | 2.26 | 2.26 |
| mo004 | h | Especialista instalador de sistemas de calefacción. (mano de obra) | 0.110 | 58.30 | 6.41 |
| mo103 | h | Ayudante 1ª instalador de sistemas de calefacción. (mano de obra) | 0.110 | 42.33 | 4.66 |
| % | % | Herramienta menor | 2 % | 51.38 | 1.03 |
|  |  | Costes directos |  |  | 52.41 |
