# Panel para sistema de calefacción y refrigeración por techo radiante, con cielo falso continuo

- Propiedad del archivo: CYPE INGENIEROS, S.A.
- Formato: FIEBDC-3/2002
- Ámbito geográfico: Bolivia
- Divisa: BOB
- Costes indirectos: 3.00 %
- Gastos generales: 13.00 %
- Beneficio industrial: 6.00 %
- IVA: 13.00 %

## I Instalaciones

### IC Calefacción, refrigeración, climatización y A.C.S.

#### ICE Emisores por agua para calefacción y refrigeración

**ICE021** Ud Panel para sistema de calefacción y refrigeración por techo radiante, con cielo falso continuo.
Panel refrigerante, de yeso laminado, para cielo falso continuo, de 1000x1200 mm y 15 mm de espesor, con circuito integrado de tubo de polietileno reticulado (PE-X) con barrera de oxígeno, de 9,9 mm de diámetro y 1,1 mm de espesor, con aislamiento térmico de poliestireno expandido de 27 mm de espesor, Euroclase B-s1, d0 de reacción al fuego, para sistema de calefacción y refrigeración por techo radiante; suspendido de la losa con estructura metálica. Totalmente montado, conexionado y probado.
Criterio de valoración económica: El precio no incluye la estructura soporte.
Incluye: Atornillado y colocación de las placas. Tratamiento de juntas.
Criterio de medición de proyecto: Número de unidades previstas, según documentación gráfica de Proyecto.
Criterio de medición de obra: Se medirá el número de unidades realmente ejecutadas según especificaciones de Proyecto.

| Código | Ud | Descripción | Rendimiento | Precio | Importe |
|---|---|---|---|---|---|
| mt38etu100c | Ud | Panel refrigerante, de yeso laminado, para cielo falso continuo, de 1000x1200 mm y 15 mm de espesor, con circuito integrado de tubo de polietileno reticulado (PE-X) con barrera de oxígeno, de 9,9 mm de diámetro y 1,1 mm de espesor, con aislamiento térmico de poliestireno expandido de 27 mm de espesor, Euroclase B-s1, d0 de reacción al fuego. (material) | 1.000 | 1229.01 | 1229.01 |
| mo004 | h | Especialista instalador de sistemas de calefacción. (mano de obra) | 0.132 | 58.30 | 7.70 |
| mo103 | h | Ayudante 1ª instalador de sistemas de calefacción. (mano de obra) | 0.066 | 42.33 | 2.79 |
| % | % | Herramienta menor | 2 % | 1239.50 | 24.79 |
|  |  | Costes directos |  |  | 1264.29 |
