# Caldera a gas, doméstica, de condensación, de pie, para calefacción y A.C.S

- Propiedad del archivo: CYPE INGENIEROS, S.A.
- Formato: FIEBDC-3/2002
- Ámbito geográfico: Bolivia
- Divisa: BOB
- Costes indirectos: 3.00 %
- Gastos generales: 13.00 %
- Beneficio industrial: 6.00 %
- IVA: 13.00 %

## I Instalaciones

### IC Calefacción, refrigeración, climatización y A.C.S.

#### ICG Calderas a gas

**ICG230** Ud Caldera a gas, doméstica, de condensación, de pie, para calefacción y A.C.S.
Caldera de pie, de condensación con recuperador de acero inoxidable, con cuerpo de fundición de aluminio/silicio y quemador presurizado modulante a gas, eficiencia energética clase A, potencia de calefacción de 4,5 a 22 kW, dimensiones 820x600x625 mm, cuadro de regulación y cronotermostato modulante con sonda de temperatura exterior, caudal másico de gas de escape 9,6 kg/s a carga total y 1,9 kg/s a carga parcial, con contenido de CO2 9,1% a carga total y 9,3% a carga parcial, presión de impulsión disponible 80 Pa, temperatura de impulsión hasta 100°C, contenido de agua 18,8 l, kit de unión de caldera a gas a colector o grupo de bombeo, kit de seguridad para caldera a gas, kit de unión de caldera a gas a vaso de expansión, con interacumulador vertical de suelo, para producción de A.C.S. en combinación con caldera, de 160 l, con kit de conexión hidráulica para conectar la caldera a el acumulador, sin incluir el conducto para evacuación de los productos de la combustión. Totalmente montada, conexionada y probada.
Incluye: Replanteo. Presentación de los elementos. Montaje de la caldera y sus accesorios. Conexionado con las redes de conducción de agua, de gas, de evacuación y eléctrica, y con el conducto de evacuación de los productos de la combustión. Puesta en marcha.
Criterio de medición de proyecto: Número de unidades previstas, según documentación gráfica de Proyecto.
Criterio de medición de obra: Se medirá el número de unidades realmente ejecutadas según especificaciones de Proyecto.

| Código | Ud | Descripción | Rendimiento | Precio | Importe |
|---|---|---|---|---|---|
| mt38cpj120a | Ud | Caldera de pie, de condensación con recuperador de acero inoxidable, con cuerpo de fundición de aluminio/silicio y quemador presurizado modulante a gas, eficiencia energética clase A, potencia de calefacción de 4,5 a 22 kW, dimensiones 820x600x625 mm, cuadro de regulación y cronotermostato modulante con sonda de temperatura exterior, caudal másico de gas de escape 9,6 kg/s a carga total y 1,9 kg/s a carga parcial, con contenido de CO2 9,1% a carga total y 9,3% a carga parcial, presión de impulsión disponible 80 Pa, temperatura de impulsión hasta 100°C, contenido de agua 18,8 l. (material) | 1.000 | 37005.78 | 37005.78 |
| mt38cqj521a | Ud | Kit de seguridad para caldera a gas, compuesto por manómetro, válvula de seguridad y purgador de aire. (material) | 1.000 | 1533.34 | 1533.34 |
| mt38cqj531a | Ud | Kit de unión de caldera a gas a vaso de expansión, con válvula de llenado y vaciado. (material) | 1.000 | 976.54 | 976.54 |
| mt38cqj575a | Ud | Interacumulador vertical de suelo, para producción de A.C.S. en combinación con caldera, de 160 l, de acero esmaltado, con intercambiador de un serpentín, eficiencia energética clase B, con aislamiento térmico de espuma rígida de poliuretano, protección contra la corrosión con ánodo de magnesio y control de temperatura por sonda NTC. (material) | 1.000 | 6981.41 | 6981.41 |
| mt38cqj582a | Ud | Kit de conexión hidráulica para conectar la caldera a el acumulador. (material) | 1.000 | 2741.17 | 2741.17 |
| mt38www012 | Ud | Material auxiliar para instalaciones de calefacción y A.C.S. (material) | 1.000 | 18.45 | 18.45 |
| mo004 | h | Especialista instalador de sistemas de calefacción. (mano de obra) | 2.084 | 58.30 | 121.50 |
| mo103 | h | Ayudante 1ª instalador de sistemas de calefacción. (mano de obra) | 2.084 | 42.33 | 88.22 |
| % | % | Herramienta menor | 2 % | 49466.41 | 989.33 |
|  |  | Costes directos |  |  | 50455.74 |
