# Válvula de expansión electrónica

- Propiedad del archivo: CYPE INGENIEROS, S.A.
- Formato: FIEBDC-3/2002
- Ámbito geográfico: Bolivia
- Divisa: BOB
- Costes indirectos: 3.00 %
- Gastos generales: 13.00 %
- Beneficio industrial: 6.00 %
- IVA: 13.00 %

## I Instalaciones

### IC Calefacción, refrigeración, climatización y A.C.S.

#### ICN Unidades autónomas de climatización

**ICN013** Ud Válvula de expansión electrónica.
Válvula de expansión electrónica, de 1 salidas, capacidad de la unidad interior conectada aguas abajo menor o igual a 3,6 kW.
Incluye: Replanteo. Colocación y fijación de los elementos. Conexionado.
Criterio de medición de proyecto: Número de unidades previstas, según documentación gráfica de Proyecto.
Criterio de medición de obra: Se medirá el número de unidades realmente ejecutadas según especificaciones de Proyecto.

| Código | Ud | Descripción | Rendimiento | Precio | Importe |
|---|---|---|---|---|---|
| mt42sam018aah | Ud | Válvula de expansión electrónica, de 1 salidas, capacidad de la unidad interior conectada aguas abajo menor o igual a 3,6 kW. (material) | 1.000 | 1856.78 | 1856.78 |
| mo005 | h | Especialista instalador de climatización. (mano de obra) | 0.055 | 58.30 | 3.21 |
| mo104 | h | Ayudante 1ª instalador de climatización. (mano de obra) | 0.055 | 42.33 | 2.33 |
| % | % | Herramienta menor | 2 % | 1862.32 | 37.25 |
|  |  | Costes directos |  |  | 1899.57 |
