# Unidad interior de aire acondicionado con distribución por conductos tubulares

- Propiedad del archivo: CYPE INGENIEROS, S.A.
- Formato: FIEBDC-3/2002
- Ámbito geográfico: Bolivia
- Divisa: BOB
- Costes indirectos: 3.00 %
- Gastos generales: 13.00 %
- Beneficio industrial: 6.00 %
- IVA: 13.00 %

## I Instalaciones

### IC Calefacción, refrigeración, climatización y A.C.S.

#### ICN Unidades autónomas de climatización

**ICN105** Ud Unidad interior de aire acondicionado con distribución por conductos tubulares.
Unidad interior de aire acondicionado, sistema aire-aire multi-split, para gas R-32, bomba de calor, alimentación monofásica (230V/50Hz), potencia frigorífica nominal 2,5 kW (temperatura de bulbo seco 27°C, temperatura de bulbo húmedo 19°C), potencia calorífica nominal 3,4 kW (temperatura de bulbo seco 20°C), de 230x740x455 mm, nivel sonoro (velocidad baja) 29 dBA, caudal de aire (velocidad ultra alta) 600 m³/h, presión de aire (estándar) 22 Pa y control inalámbrico, con embocaduras tubulares,. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42mhi120b | Ud | Unidad interior de aire acondicionado, sistema aire-aire multi-split, para gas R-32, bomba de calor, alimentación monofásica (230V/50Hz), potencia frigorífica nominal 2,5 kW (temperatura de bulbo seco 27°C, temperatura de bulbo húmedo 19°C), potencia calorífica nominal 3,4 kW (temperatura de bulbo seco 20°C), de 230x740x455 mm, nivel sonoro (velocidad baja) 29 dBA, caudal de aire (velocidad ultra alta) 600 m³/h, presión de aire (estándar) 22 Pa y control inalámbrico. (material) | 1.000 | 5802.44 | 5802.44 |
| mt42mhi523a | Ud | Embocaduras tubulares, para unidad interior de aire acondicionado. (material) | 1.000 | 2332.88 | 2332.88 |
| mt42www090 | Ud | Kit de soportes para suspensión del techo, formado por cuatro varillas roscadas de acero galvanizado, con sus tacos, tuercas y arandelas correspondientes. (material) | 1.000 | 209.48 | 209.48 |
| mo005 | h | Especialista instalador de climatización. (mano de obra) | 1.101 | 58.30 | 64.19 |
| mo104 | h | Ayudante 1ª instalador de climatización. (mano de obra) | 1.101 | 42.33 | 46.61 |
| % | % | Herramienta menor | 2 % | 8455.60 | 169.11 |
|  |  | Costes directos |  |  | 8624.71 |
