# Visera contra la lluvia para conducto circular

- Propiedad del archivo: CYPE INGENIEROS, S.A.
- Formato: FIEBDC-3/2002
- Ámbito geográfico: Bolivia
- Divisa: BOB
- Costes indirectos: 3.00 %
- Gastos generales: 13.00 %
- Beneficio industrial: 6.00 %
- IVA: 13.00 %

## I Instalaciones

### IC Calefacción, refrigeración, climatización y A.C.S.

#### ICR Sistemas de conducción de aire

**ICR130** Ud Visera contra la lluvia para conducto circular.
Visera contra la lluvia de acero galvanizado, para conducto de 500 mm de diámetro, con malla de protección contra la entrada de hojas y pájaros.
Incluye: Colocación y fijación de la visera.
Criterio de medición de proyecto: Número de unidades previstas, según documentación gráfica de Proyecto.
Criterio de medición de obra: Se medirá el número de unidades realmente ejecutadas según especificaciones de Proyecto.

| Código | Ud | Descripción | Rendimiento | Precio | Importe |
|---|---|---|---|---|---|
| mt42svs500kk | Ud | Visera contra la lluvia de acero galvanizado, para conducto de 500 mm de diámetro, con malla de protección contra la entrada de hojas y pájaros. (material) | 1.000 | 1530.92 | 1530.92 |
| mo005 | h | Especialista instalador de climatización. (mano de obra) | 0.110 | 58.30 | 6.41 |
| mo104 | h | Ayudante 1ª instalador de climatización. (mano de obra) | 0.110 | 42.33 | 4.66 |
| % | % | Herramienta menor | 2 % | 1541.99 | 30.84 |
|  |  | Costes directos |  |  | 1572.83 |
