# Concentrador de datos para medidores de energía o de agua

- Propiedad del archivo: CYPE INGENIEROS, S.A.
- Formato: FIEBDC-3/2002
- Ámbito geográfico: Bolivia
- Divisa: BOB
- Costes indirectos: 3.00 %
- Gastos generales: 13.00 %
- Beneficio industrial: 6.00 %
- IVA: 13.00 %

## I Instalaciones

### IC Calefacción, refrigeración, climatización y A.C.S.

#### ICX Dispositivos de control centralizado

**ICX050** Ud Concentrador de datos para medidores de energía o de agua.
Concentrador de datos para lectura a distancia de los medidores de energía o de agua de un máximo de 20 viviendas, con bus de comunicación M-Bus, pantalla y teclado, montaje en carril DIN, de 105x94x58 mm. Totalmente montado, conexionado y probado.
Incluye: Replanteo. Colocación y fijación de los elementos. Conexionado.
Criterio de medición de proyecto: Número de unidades previstas, según documentación gráfica de Proyecto.
Criterio de medición de obra: Se medirá el número de unidades realmente ejecutadas según especificaciones de Proyecto.

| Código | Ud | Descripción | Rendimiento | Precio | Importe |
|---|---|---|---|---|---|
| mt38alb735a | Ud | Concentrador de datos para lectura a distancia de los medidores de energía o de agua de un máximo de 20 viviendas, con bus de comunicación M-Bus, pantalla y teclado, montaje en carril DIN, de 105x94x58 mm. (material) | 1.000 | 13853.87 | 13853.87 |
| mt35cun200a | m | Cable bus apantallado de 2 hilos, de 1 mm² de sección por hilo (material) | 30.000 | 4.39 | 131.70 |
| mo005 | h | Especialista instalador de climatización. (mano de obra) | 1.101 | 58.30 | 64.19 |
| mo104 | h | Ayudante 1ª instalador de climatización. (mano de obra) | 1.101 | 42.33 | 46.61 |
| % | % | Herramienta menor | 2 % | 14096.37 | 281.93 |
|  |  | Costes directos |  |  | 14378.30 |
