# Grifo para lavadora o lavavajillas, de latón cromado, de 1/2" de diámetro

- Propiedad del archivo: CYPE INGENIEROS, S.A.
- Formato: FIEBDC-3/2002
- Ámbito geográfico: Bolivia
- Divisa: BOB
- Costes indirectos: 3.00 %
- Gastos generales: 13.00 %
- Beneficio industrial: 6.00 %
- IVA: 13.00 %

## I Instalaciones

### IF Plomería

#### IFW Elementos

**IFW030** Ud Grifo para lavadora o lavavajillas, de latón cromado, de 1/2" de diámetro.
Grifo para lavadora o lavavajillas, de latón cromado, de 1/2" de diámetro. Totalmente montado, conexionado y probado.
Incluye: Replanteo. Colocación del grifo. Conexionado.
Criterio de medición de proyecto: Número de unidades previstas, según documentación gráfica de Proyecto.
Criterio de medición de obra: Se medirá el número de unidades realmente ejecutadas según especificaciones de Proyecto.

| Código | Ud | Descripción | Rendimiento | Precio | Importe |
|---|---|---|---|---|---|
| mt37sgl030a | Ud | Grifo para lavadora o lavavajillas, de latón cromado, de 1/2" de diámetro. (material) | 1.000 | 60.59 | 60.59 |
| mt37www010 | Ud | Material auxiliar para instalaciones de plomería. (material) | 1.000 | 11.90 | 11.90 |
| mo008 | h | Especialista plomero. (mano de obra) | 0.111 | 39.25 | 4.36 |
| mo107 | h | Ayudante 1ª de plomero. (mano de obra) | 0.111 | 27.94 | 3.10 |
| % | % | Herramienta menor | 2 % | 79.95 | 1.60 |
|  |  | Costes directos |  |  | 81.55 |
