# Sistema "VELUX" de lucera para tejados, sobre espacio no habitable

- Propiedad del archivo: CYPE INGENIEROS, S.A.
- Formato: FIEBDC-3/2002
- Ámbito geográfico: Bolivia
- Divisa: BOB
- Costes indirectos: 3.00 %
- Gastos generales: 13.00 %
- Beneficio industrial: 6.00 %
- IVA: 13.00 %

## L Carpintería, closets, cerrajería, vidrios y protecciones solares

### LC Carpintería

#### LCN Ventanas para tejados

**LCN020** Ud Sistema "VELUX" de lucera para tejados, sobre espacio no habitable.
Lucera de cubierta, sobre espacio no habitable, modelo VLT 1000 "VELUX", con apertura proyectante, de accionamiento manual mediante manilla inferior, de 90x48 cm, realizada en madera de pino nórdico, acabado barnizado, con doble vidriado (-00H) (vidrio interior Float de 3 mm, cámara de aire de 10 mm, vidrio exterior Float de 3 mm y separador de acero galvanizado), marco de estanqueidad y babero de aluminio, en tejado con pendientes de 20° a 60°.
Incluye: Replanteo. Presentación, aplomado y nivelación de la lucera. Fijación de la lucera al hueco dejado en la losa. Sellado de juntas perimetrales. Colocación de los elementos de estanqueidad.
Criterio de medición de proyecto: Número de unidades previstas, según documentación gráfica de Proyecto.
Criterio de medición de obra: Se medirá el número de unidades realmente ejecutadas según especificaciones de Proyecto.

| Código | Ud | Descripción | Rendimiento | Precio | Importe |
|---|---|---|---|---|---|
| mt22ltv010c | Ud | Lucera de cubierta, sobre espacio no habitable, modelo VLT 1000 "VELUX", con apertura proyectante, de accionamiento manual mediante manilla inferior, de 90x48 cm, realizada en madera de pino nórdico, acabado barnizado, con doble vidriado (-00H) (vidrio interior Float de 3 mm, cámara de aire de 10 mm, vidrio exterior Float de 3 mm y separador de acero galvanizado), marco de estanqueidad y babero de aluminio. (material) | 1.000 | 1425.84 | 1425.84 |
| op00cla010 |  | Clavadora neumática. | 1.000 | 0.00 | 0.00 |
| op00cep010 |  | Garlopa. | 1.000 | 0.00 | 0.00 |
| op00ato010 |  | Atornillador. | 1.000 | 0.00 | 0.00 |
| mo011 | h | Especialista en montaje. (mano de obra) | 0.826 | 58.30 | 48.16 |
| mo080 | h | Ayudante 1ª en montaje. (mano de obra) | 0.413 | 42.41 | 17.52 |
| % | % | Herramienta menor | 2 % | 1491.52 | 29.83 |
|  |  | Costes directos |  |  | 1521.35 |
