# Estor enrollable de tejido ignífugo perforado

- Propiedad del archivo: CYPE INGENIEROS, S.A.
- Formato: FIEBDC-3/2002
- Ámbito geográfico: Bolivia
- Divisa: BOB
- Costes indirectos: 3.00 %
- Gastos generales: 13.00 %
- Beneficio industrial: 6.00 %
- IVA: 13.00 %

## L Carpintería, closets, cerrajería, vidrios y protecciones solares

### LS Protecciones solares

#### LSE Estores enrollables

**LSE010** Ud Estor enrollable de tejido ignífugo perforado.
Estor enrollable, de 1000 mm de anchura y 1200 mm de altura, con tejido ignífugo perforado, de fibra de vidrio sin PVC ni halógenos, con la cara exterior de color gris oscuro y la cara interior de color gris oscuro, accionamiento manual con cadena de PVC para maniobra de recogida, en el lado derecho; fijado en la pared con anclajes mecánicos. Incluso herrajes y accesorios.
Incluye: Replanteo. Anclaje al paramento de los elementos de fijación. Montaje del estor enrollable. Montaje de los accesorios del accionamiento.
Criterio de medición de proyecto: Número de unidades previstas, según documentación gráfica de Proyecto.
Criterio de medición de obra: Se medirá el número de unidades realmente ejecutadas según especificaciones de Proyecto.

| Código | Ud | Descripción | Rendimiento | Precio | Importe |
|---|---|---|---|---|---|
| mt44stm010abaay | Ud | Estor enrollable, de 1000 mm de anchura y 1200 mm de altura, con tejido ignífugo perforado, de fibra de vidrio sin PVC ni halógenos, con la cara exterior de color gris oscuro y la cara interior de color gris oscuro, incluso anclajes mecánicos para fijación al soporte. (material) | 1.000 | 1164.17 | 1164.17 |
| mt44stm020a | Ud | Kit para el accionamiento de estor enrollable, con cadena de PVC para maniobra de recogida, en el lado derecho. (material) | 1.000 | 88.87 | 88.87 |
| op00tal010 |  | Taladro. | 1.000 | 0.00 | 0.00 |
| mo011 | h | Especialista en montaje. (mano de obra) | 0.558 | 58.30 | 32.53 |
| mo080 | h | Ayudante 1ª en montaje. (mano de obra) | 0.837 | 42.41 | 35.50 |
| % | % | Herramienta menor | 2 % | 1321.07 | 26.42 |
|  |  | Costes directos |  |  | 1347.49 |
