# Contramarco de ventana de madera

- Propiedad del archivo: CYPE INGENIEROS, S.A.
- Formato: FIEBDC-3/2002
- Ámbito geográfico: Bolivia
- Divisa: BOB
- Costes indirectos: 3.00 %
- Gastos generales: 13.00 %
- Beneficio industrial: 6.00 %
- IVA: 13.00 %

## L Carpintería, closets, cerrajería, vidrios y protecciones solares

### LS Protecciones solares

#### LSV Contramarcos de ventana

**LSV030** Ud Contramarco de ventana de madera.
Contramarco de ventana de madera de pino melis para barnizar, de una hoja practicable, tipo mallorquina, de lamas fijas, de 400x1600 mm. Colocación exterior en ventana. Incluso silicona neutra para el sellado de las juntas perimetrales, herrajes de colgar y apertura, tornillería de acero inoxidable, elementos de estanqueidad y accesorios.
Incluye: Colocación y fijación del marco. Colocación y fijación de los elementos de colgar. Colocación de la hoja.
Criterio de medición de proyecto: Número de unidades previstas, según documentación gráfica de Proyecto.
Criterio de medición de obra: Se medirá el número de unidades realmente ejecutadas según especificaciones de Proyecto.

| Código | Ud | Descripción | Rendimiento | Precio | Importe |
|---|---|---|---|---|---|
| mt22xcv030c | m² | Contramarco de ventana mallorquina formada por lamas fijas, de madera de pino melis para barnizar, con herrajes de colgar y de apertura, tornillería de acero inoxidable y elementos de estanqueidad. (material) | 0.640 | 2403.87 | 1538.48 |
| mt15sja100 | Ud | Cartucho de masilla de silicona neutra. (material) | 0.140 | 27.40 | 3.84 |
| op00cla010 |  | Clavadora neumática. | 1.000 | 0.00 | 0.00 |
| op00cep010 |  | Garlopa. | 1.000 | 0.00 | 0.00 |
| op00ato010 |  | Atornillador. | 1.000 | 0.00 | 0.00 |
| op00tal010 |  | Taladro. | 1.000 | 0.00 | 0.00 |
| mo017 | h | Especialista carpintero. (mano de obra) | 0.176 | 57.56 | 10.13 |
| mo058 | h | Ayudante 1ª carpintero. (mano de obra) | 0.176 | 42.67 | 7.51 |
| % | % | Herramienta menor | 2 % | 1559.96 | 31.20 |
|  |  | Costes directos |  |  | 1591.16 |
