# Celosía de lamas de aluminio, sistema "CORTIZO"

- Propiedad del archivo: CYPE INGENIEROS, S.A.
- Formato: FIEBDC-3/2002
- Ámbito geográfico: Bolivia
- Divisa: BOB
- Costes indirectos: 3.00 %
- Gastos generales: 13.00 %
- Beneficio industrial: 6.00 %
- IVA: 13.00 %

## L Carpintería, closets, cerrajería, vidrios y protecciones solares

### LS Protecciones solares

#### LSZ Celosías

**LSZ031** m² Celosía de lamas de aluminio, sistema "CORTIZO".
Celosía fija con lamas orientables de aluminio, de 120 mm de anchura, acabado lacado "CORTIZO", colocadas sobre subestructura compuesta por perfiles montantes de aluminio, ejes de pivotación, elementos para fijación de las lamas realizados con calamina de aluminio de entre 3 y 6 mm de espesor y marco. Incluso pletinas para fijación mediante atornillado en obra de mampostería con tacos de nylon y tornillos de acero.
Incluye: Replanteo. Presentación y nivelación. Resolución de las uniones de la subestructura a los paramentos. Montaje de elementos complementarios.
Criterio de medición de proyecto: Superficie medida según documentación gráfica de Proyecto, deduciendo los huecos de superficie mayor de 3 m².
Criterio de medición de obra: Se medirá la superficie realmente ejecutada según especificaciones de Proyecto, deduciendo los huecos de superficie mayor de 3 m².

| Código | Ud | Descripción | Rendimiento | Precio | Importe |
|---|---|---|---|---|---|
| mt26aaa033a | Ud | Anclaje mecánico con taco de nylon y tornillo de acero galvanizado, de cabeza avellanada. (material) | 4.000 | 2.45 | 9.80 |
| mt25dcl010Qa | m² | Celosía fija, "CORTIZO", formada por una estructura portante de montantes de aluminio sobre la que se fijan, mediante anclajes especiales, lamas orientables de aluminio, de 120 mm de ancho, acabado lacado. (material) | 1.000 | 2512.98 | 2512.98 |
| mq06hor010 | h | Hormigonera eléctrica con una capacidad de amasado de 160 l. (maquinaria) | 0.005 | 22.77 | 0.11 |
| op00ato010 |  | Atornillador. | 1.000 | 0.00 | 0.00 |
| mo018 | h | Especialista cerrajero. (mano de obra) | 0.446 | 60.47 | 26.97 |
| mo059 | h | Ayudante 1ª cerrajero. (mano de obra) | 0.446 | 44.70 | 19.94 |
| % | % | Herramienta menor | 2 % | 2569.80 | 51.40 |
|  |  | Costes directos |  |  | 2621.20 |
