# Perfil de acero inoxidable AISI 304, de 15x11x15 mm, para alojamiento de vidrio de 8 mm de espesor, fijado al paramento soporte con tornillos

- Propiedad del archivo: CYPE INGENIEROS, S.A.
- Formato: FIEBDC-3/2002
- Ámbito geográfico: Bolivia
- Divisa: BOB
- Costes indirectos: 3.00 %
- Gastos generales: 13.00 %
- Beneficio industrial: 6.00 %
- IVA: 13.00 %

## L Carpintería, closets, cerrajería, vidrios y protecciones solares

### LV Vidrios

#### LVT Templados

**LVT024** m Perfil de acero inoxidable AISI 304, de 15x11x15 mm, para alojamiento de vidrio de 8 mm de espesor, fijado al paramento soporte con tornillos.
Perfil de acero inoxidable AISI 304, de 15x11x15 mm, para alojamiento de vidrio de 8 mm de espesor, fijado al paramento soporte con tornillos.
Incluye: Replanteo. Fijación del perfil.
Criterio de medición de proyecto: Longitud medida según documentación gráfica de Proyecto.
Criterio de medición de obra: Se medirá la longitud realmente ejecutada según especificaciones de Proyecto.

| Código | Ud | Descripción | Rendimiento | Precio | Importe |
|---|---|---|---|---|---|
| mt21vts010p | m | Perfil de acero inoxidable AISI 304, de 15x11x15 mm, para alojamiento de vidrio de 8 mm de espesor, incluso tornillos. (material) | 1.050 | 102.80 | 107.94 |
| mo018 | h | Especialista cerrajero. (mano de obra) | 0.113 | 40.85 | 4.62 |
| mo059 | h | Ayudante 1ª cerrajero. (mano de obra) | 0.113 | 30.03 | 3.39 |
| % | % | Herramienta menor | 2 % | 115.95 | 2.32 |
|  |  | Costes directos |  |  | 118.27 |
