# Amortiguador metálico de muelle, de 92x82x105 mm y 15 kg de carga máxima, suspendido de techo o estructura

- Propiedad del archivo: CYPE INGENIEROS, S.A.
- Formato: FIEBDC-3/2002
- Ámbito geográfico: Bolivia
- Divisa: BOB
- Costes indirectos: 3.00 %
- Gastos generales: 13.00 %
- Beneficio industrial: 6.00 %
- IVA: 13.00 %

## N Aislamientos e impermeabilizaciones

### NB Aislamientos acústicos

#### NBI Amortiguadores y elementos antivibración

**NBI040** Ud Amortiguador metálico de muelle, de 92x82x105 mm y 15 kg de carga máxima, suspendido de techo o estructura.
Amortiguador metálico de muelle, de 92x82x105 mm, de 6 kg de carga mínima y 15 kg de carga máxima, formado por muelle de acero de alta resistencia acabado con pintura epoxi color azul, cazoleta metálica en su extremo superior con tuerca, cazoleta de caucho en su extremo inferior y cuerpo metálico, suspendido de techo o estructura. Incluso accesorios de montaje. Totalmente montado.
Incluye: Replanteo. Colocación del amortiguador.
Criterio de medición de proyecto: Número de unidades previstas, según documentación gráfica de Proyecto.
Criterio de medición de obra: Se medirá el número de unidades realmente ejecutadas según especificaciones de Proyecto.

| Código | Ud | Descripción | Rendimiento | Precio | Importe |
|---|---|---|---|---|---|
| mt16avg060a | Ud | Amortiguador metálico de muelle, de 92x82x105 mm, de 6 kg de carga mínima y 15 kg de carga máxima, formado por muelle de acero de alta resistencia acabado con pintura epoxi color azul, cazoleta metálica en su extremo superior con tuerca, cazoleta de caucho en su extremo inferior y cuerpo metálico, para suspender de techo o estructura. (material) | 1.000 | 70.98 | 70.98 |
| mo011 | h | Especialista en montaje. (mano de obra) | 0.168 | 39.25 | 6.59 |
| mo080 | h | Ayudante 1ª en montaje. (mano de obra) | 0.168 | 27.99 | 4.70 |
| % | % | Herramienta menor | 2 % | 82.27 | 1.65 |
|  |  | Costes directos |  |  | 83.92 |
