# Aislamiento acústico a ruido aéreo sobre cielo falso

- Propiedad del archivo: CYPE INGENIEROS, S.A.
- Formato: FIEBDC-3/2002
- Ámbito geográfico: Bolivia
- Divisa: BOB
- Costes indirectos: 3.00 %
- Gastos generales: 13.00 %
- Beneficio industrial: 6.00 %
- IVA: 13.00 %

## N Aislamientos e impermeabilizaciones

### NB Aislamientos acústicos

#### NBT Cielos falsos

**NBT030** m² Aislamiento acústico a ruido aéreo sobre cielo falso, formado por placa de aglomerado de corcho expandido, de 60 mm de espesor, color negro, resistencia térmica 1,5 m²K/W, conductividad térmica 0,036 W/(mK).
Aislamiento acústico a ruido aéreo sobre cielo falso, formado por placa de aglomerado de corcho expandido, de 60 mm de espesor, color negro, resistencia térmica 1,5 m²K/W, conductividad térmica 0,036 W/(mK).
Incluye: Corte y ajuste del aislamiento. Colocación del aislamiento.
Criterio de medición de proyecto: Superficie medida según documentación gráfica de Proyecto.
Criterio de medición de obra: Se medirá la superficie realmente ejecutada según especificaciones de Proyecto.
Criterio de valoración económica: El precio no incluye el cielo falso.

| Código | Ud | Descripción | Rendimiento | Precio | Importe |
|---|---|---|---|---|---|
| mt16acg010ea | m² | Placa de aglomerado de corcho expandido, de 60 mm de espesor, color negro, resistencia térmica 1,5 m²K/W, conductividad térmica 0,036 W/(mK), Euroclase E de reacción al fuego, de aplicación como aislante térmico y acústico. (material) | 1.050 | 198.66 | 208.59 |
| mo054 | h | Especialista en montaje de aislamiento. (mano de obra) | 0.079 | 41.48 | 3.28 |
| mo101 | h | Ayudante 1ª en montaje de aislamientos. (mano de obra) | 0.079 | 29.95 | 2.37 |
| % | % | Herramienta menor | 2 % | 214.24 | 4.28 |
|  |  | Costes directos |  |  | 218.52 |
