# Impermeabilización de junta de dilatación. Sistema "PANTALLAX"

- Propiedad del archivo: CYPE INGENIEROS, S.A.
- Formato: FIEBDC-3/2002
- Ámbito geográfico: Bolivia
- Divisa: BOB
- Costes indirectos: 3.00 %
- Gastos generales: 13.00 %
- Beneficio industrial: 6.00 %
- IVA: 13.00 %

## N Aislamientos e impermeabilizaciones

### NI Impermeabilizaciones

#### NIJ Juntas

**NIJ040** m Impermeabilización de junta de dilatación. Sistema "PANTALLAX".
Impermeabilización de junta de dilatación en losa de cimentación, por debajo del nivel freático. Sistema "PANTALLAX", formado por sistema Geoben "PANTALLAX", geocompuesto de bentonita de sodio, de 6 mm de espesor, sobre el hormigón pobre, en horizontal, y en el espacio de la junta, en vertical, ocupando todo el espesor de la losa, una vez desencofrada la losa de uno de los lados; apertura de cajeado de 3-5x25 cm; colocación de sistema Hypal formado por banda elástica impermeable, de polietileno clorosulfonado, de 20 cm de anchura y 2 mm de espesor, con perforaciones en toda su longitud para incrementar la adherencia y mortero de tres componentes a base de resina epoxi; y sellado de junta, sistema Mortar, con mortero para reparación e impermeabilización, (rendimiento: 18 kg/m).
Incluye: Extendido y fijación de la manta. Apertura del cajeado. Colocación de la membrana. Aplicación de la impermeabilización.
Criterio de medición de proyecto: Longitud medida según documentación gráfica de Proyecto.
Criterio de medición de obra: Se medirá la longitud realmente ejecutada según especificaciones de Proyecto.

| Código | Ud | Descripción | Rendimiento | Precio | Importe |
|---|---|---|---|---|---|
| mt15ppi050a | m² | Geocompuesto de bentonita de sodio, de 6 mm de espesor, formado por un geotextil no tejido de polipropileno, de 200 g/m², 5,3 kg/m² de gránulos de bentonita de sodio natural y un geotextil tejido de polipropileno, de 110 g/m², para sistema Geoben "PANTALLAX", apto para uso en ambientes salinos. (material) | 1.600 | 72.19 | 115.50 |
| mt15ppi030a | m² | Banda elástica impermeable, de polietileno clorosulfonado, de 20 cm de anchura y 2 mm de espesor, con perforaciones en toda su longitud para incrementar la adherencia; para sellado de juntas de dilatación, sistema Hypal "PANTALLAX". (material) | 0.200 | 743.75 | 148.75 |
| mt15ppi040a | kg | Mortero de tres componentes a base de resina epoxi; para sellado de juntas de dilatación, sistema Hypal "PANTALLAX". (material) | 1.220 | 106.14 | 129.49 |
| mt09rev030a | kg | Mortero para reparación e impermeabilización de superficies, sistema Mortar "PANTALLAX". (material) | 18.000 | 6.78 | 122.04 |
| mo032 | h | Especialista aplicador de productos impermeabilizantes. (mano de obra) | 0.936 | 59.67 | 55.85 |
| mo070 | h | Ayudante 1ª aplicador de productos impermeabilizantes. (mano de obra) | 0.936 | 44.60 | 41.75 |
| % | % | Herramienta menor | 2 % | 613.38 | 12.27 |
|  |  | Costes directos |  |  | 625.65 |
