# Lucernario transitable de baldosas de vidrio moldeado

- Propiedad del archivo: CYPE INGENIEROS, S.A.
- Formato: FIEBDC-3/2002
- Ámbito geográfico: Bolivia
- Divisa: BOB
- Costes indirectos: 3.00 %
- Gastos generales: 13.00 %
- Beneficio industrial: 6.00 %
- IVA: 13.00 %

## Q Cubiertas

### QL Lucernarios

#### QLH De baldosas de vidrio moldeado

**QLH010** m² Lucernario transitable de baldosas de vidrio moldeado.
Formación de lucernario transitable constituido por baldosas de vidrio moldeado liso, incoloro, 190x190x80 mm, para tráfico peatonal, con juntas perimetrales y juntas entre piezas realizadas con hormigón H21, para un ambiente no severo, tamaño máximo del agregado 12,5 mm, consistencia blanda, premezclado en planta, y vaciado con bomba, y acero AH 500, con una cuantía aproximada de 13 kg/m² como armadura inferior y superior; montaje y desmontaje del sistema de encofrado. Incluso bandas perimetrales para juntas de dilatación y antideslizamiento y sellado de juntas perimetrales con silicona. Totalmente acabado.
Incluye: Montaje del sistema de encofrado. Replanteo de las piezas. Colocación de las bandas perimetrales. Colocación de las baldosas de vidrio. Colocación de las armaduras con separadores homologados. Humectación del encofrado. Vaciado y compactación del hormigón. Curado del hormigón. Sellado de las juntas perimetrales. Desmontaje del sistema de encofrado.
Criterio de medición de proyecto: Superficie medida según documentación gráfica de Proyecto.
Criterio de medición de obra: Se medirá la superficie realmente ejecutada según especificaciones de Proyecto.

| Código | Ud | Descripción | Rendimiento | Precio | Importe |
|---|---|---|---|---|---|
| mt21vmp010e | Ud | Baldosa de vidrio moldeado liso, incoloro, 190x190x80 mm, para suelos con tráfico peatonal. (material) | 21.000 | 82.76 | 1737.96 |
| mt10haf120bc | m³ | Hormigón H21, para un ambiente no severo, tamaño máximo del agregado 12,5 mm, consistencia blanda, con un asentamiento de 6 a 9 cm, medido con el cono de Abrams, premezclado en planta, según CBH 87. (material) | 0.019 | 828.06 | 15.73 |
| mt07aco120b | kg | Acero en barras corrugadas CA-50 (fy=500 MPa), equivalente a AH 500 según CBH 87, de varios diámetros. (material) | 13.000 | 8.78 | 114.14 |
| mt07aco020c | Ud | Separador homologado para vigas. (material) | 4.000 | 0.69 | 2.76 |
| mt50spa052b | m | Tablón de madera de pino, de 20x7,2 cm. (material) | 0.020 | 47.64 | 0.95 |
| mt50spa101 | kg | Clavos de acero. (material) | 0.030 | 14.11 | 0.42 |
| mt50spa081a | Ud | Puntal metálico telescópico, de hasta 3 m de altura. (material) | 0.013 | 145.09 | 1.89 |
| mt15sja025b | Ud | Cartucho de silicona acética monocomponente, antimoho, color transparente, de 310 ml. (material) | 0.500 | 58.93 | 29.47 |
| mt21vva022b | Ud | Material auxiliar para la colocación de baldosas de vidrio moldeado. (material) | 1.000 | 8.62 | 8.62 |
| mq06bhe010 | h | Camión bomba estacionado en obra, para bombeo de hormigón. (maquinaria) | 0.001 | 1250.60 | 1.25 |
| mo020 | h | Especialista de construcción. (mano de obra) | 2.131 | 56.74 | 120.91 |
| mo113 | h | Ayudante 2ª de construcción. (mano de obra) | 1.691 | 40.86 | 69.09 |
| % | % | Herramienta menor | 2 % | 2103.19 | 42.06 |
|  |  | Costes directos |  |  | 2145.25 |
