# Cobertura de placas asfálticas

- Propiedad del archivo: CYPE INGENIEROS, S.A.
- Formato: FIEBDC-3/2002
- Ámbito geográfico: Bolivia
- Divisa: BOB
- Costes indirectos: 3.00 %
- Gastos generales: 13.00 %
- Beneficio industrial: 6.00 %
- IVA: 13.00 %

## Q Cubiertas

### QU Componentes de cubiertas inclinadas y curvas

#### QUA De placas asfálticas

**QUA010** m² Cobertura de placas asfálticas.
Cobertura de placas asfálticas 10 ondas, de perfil ondulado y color negro, a base de fibras minerales y vegetales saturadas con una emulsión bituminosa a altas temperaturas, colocadas con un solape de la placa superior de 250 mm y un solape lateral de una onda y fijadas mecánicamente sobre entramado ligero metálico, en cubierta inclinada, con una pendiente del 10% al 15%. Incluso accesorios de fijación de las placas.
Criterio de valoración económica: El precio no incluye la superficie soporte ni los puntos singulares y las piezas especiales de la cobertura.
Incluye: Replanteo de las placas por faldón. Corte, preparación y colocación de las placas. Fijación mecánica de las placas.
Criterio de medición de proyecto: Superficie medida en verdadera magnitud, según documentación gráfica de Proyecto.
Criterio de medición de obra: Se medirá, en verdadera magnitud, la superficie realmente ejecutada según especificaciones de Proyecto.

| Código | Ud | Descripción | Rendimiento | Precio | Importe |
|---|---|---|---|---|---|
| mt13lpo010e | m² | Placa asfáltica 10 ondas, de perfil ondulado y color negro, a base de fibras minerales y vegetales saturadas con una emulsión bituminosa a altas temperaturas. (material) | 1.080 | 76.01 | 82.09 |
| mt13lpo052c | Ud | Tornillo autorroscante, para la fijación sobre soporte metálico. (material) | 6.000 | 0.94 | 5.64 |
| op00ciz010 |  | Cizalla. | 1.000 | 0.00 | 0.00 |
| op00roe010 |  | Roedora. | 1.000 | 0.00 | 0.00 |
| mo051 | h | Especialista en montaje de fachadas y techos de paneles metálicos. (mano de obra) | 0.099 | 61.32 | 6.07 |
| mo098 | h | Ayudante 1ª en montaje de fachadas y techos de paneles metálicos. (mano de obra) | 0.099 | 44.60 | 4.42 |
| % | % | Herramienta menor | 2 % | 98.22 | 1.96 |
|  |  | Costes directos |  |  | 100.18 |
