# Revestimiento decorativo en fachadas y paramentos interiores

- Propiedad del archivo: CYPE INGENIEROS, S.A.
- Formato: FIEBDC-3/2002
- Ámbito geográfico: Bolivia
- Costes indirectos: 3.00 %
- Gastos generales: 13.00 %
- Beneficio industrial: 6.00 %
- IVA: 13.00 %

## R Revestimientos y trasdosados

### RB Morteros industriales para revoque y enlucido

#### RBC Capas decorativas de acabado

**RBC010** m² Revestimiento decorativo en fachadas y paramentos interiores, con mortero de cal, resistencia a compresión de 3 a 7,5 N/mm², absorción de agua por capilaridad menor de 0,4 kg/m² min½, de color gris, para la realización de la capa de acabado en revestimientos continuos bicapa.
Formación en fachadas y paramentos interiores, de capa de acabado para revestimientos continuos bicapa, con mortero de cal, resistencia a compresión de 3 a 7,5 N/mm², absorción de agua por capilaridad menor de 0,4 kg/m² min½, de color gris, compuesto por cal aérea, aglomerantes hidráulicos, agregados seleccionados y aditivos. Aplicado manual o mecánicamente sobre una capa base de mortero industrial (no incluida en este precio), y una vez iniciado el endurecimiento fratasar el material con un fratás de madera o plástico. Incluso parte proporcional de preparación de la superficie soporte, formación de juntas, rincones, aristas, remates en los encuentros con paramentos, revestimientos u otros elementos recibidos en su superficie, curado del mortero, y protección de la carpintería con cinta adhesiva de pintor.
Incluye: Preparación de la superficie soporte. Despiece de paños de trabajo. Preparación del mortero. Realización de juntas y puntos singulares. Aplicación y acabado superficial. Curado del mortero.
Criterio de medición de proyecto: Superficie medida según documentación gráfica de Proyecto, deduciendo los huecos de superficie mayor de 3 m², añadiendo a cambio la superficie de la parte interior del hueco, correspondiente al desarrollo de jambas y dinteles.
Criterio de medición de obra: Se medirá la superficie realmente ejecutada según especificaciones de Proyecto, deduciendo los huecos de superficie mayor de 3 m², añadiendo a cambio la superficie de la parte interior del hueco, correspondiente al desarrollo de jambas y dinteles.

| Código | Ud | Descripción | Rendimiento | Precio | Importe |
|---|---|---|---|---|---|
| mt28mim020a | kg | Mortero de cal, resistencia a compresión de 3 a 7,5 N/mm², absorción de agua por capilaridad menor de 0,4 kg/m² min½, de color gris, compuesto por cal aérea, aglomerantes hidráulicos, agregados seleccionados y aditivos. (material) | 12.500 | 0.38 | 4.75 |
| mt27wav020 | m | Cinta adhesiva de pintor. (material) | 1.000 | 0.07 | 0.07 |
| op00tal020 |  | Taladro con batidora. | 1.000 | 0.00 | 0.00 |
| mo039 | h | Especialista revocador. (mano de obra) | 0.449 | 4.19 | 1.88 |
| mo111 | h | Ayudante 2ª de revocador. (mano de obra) | 0.449 | 3.09 | 1.39 |
| % | % | Herramienta menor | 4 % | 8.09 | 0.32 |
|  |  | Costes directos |  |  | 8.41 |
