# Falso piso registrable "BUTECH"

- Propiedad del archivo: CYPE INGENIEROS, S.A.
- Formato: FIEBDC-3/2002
- Ámbito geográfico: Bolivia
- Divisa: BOB
- Costes indirectos: 3.00 %
- Gastos generales: 13.00 %
- Beneficio industrial: 6.00 %
- IVA: 13.00 %

## R Revestimientos y trasdosados

### RS Pisos

#### RSE Técnicos

**RSE050** m² Falso piso registrable "BUTECH".
Falso piso registrable "BUTECH", para interior, formado por panel autoportante para el sistema de falso piso registrable "BUTECH", de 600x600 mm y 48 mm de espesor, formado por un soporte base de tablero aglomerado, de 38 mm de espesor, biselado y rematado perimetralmente con material plástico autoextinguible ABS, lámina aislante de material plástico autoextinguible de 0,1 mm de espesor dispuesta en la cara inferior y una capa de acabado de gres porcelánico, gama STON-KER, serie Alpina, color Beige "BUTECH", "PORCELANOSA GRUPO", de 600x600 mm 10 mm de espesor; clasificación 2/2/A/2, apoyados sobre pies regulables de acero galvanizado, para alturas entre 60 y 100 mm, fijados a la superficie de apoyo con adhesivo. Incluso preparación de la superficie de apoyo de los pedestales mediante aspirado y limpieza de restos de obra, replanteo y fijación de los pedestales al suelo con pegamento, colocación de almohadillas sobre los pedestales y fijación de la rosca que regula su altura con pegamento, y banda perimetral de lana de roca para la desolidarización del perímetro. Totalmente montado.
Incluye: Replanteo de los ejes de los pedestales y marcado de niveles. Colocación, nivelación y fijación de pedestales. Colocación de los paneles. Limpieza final del piso.
Criterio de medición de proyecto: Superficie útil, medida según documentación gráfica de Proyecto. No se ha incrementado la medición por roturas y recortes, ya que en la descomposición se ha considerado un 5% más de piezas.
Criterio de medición de obra: Se medirá la superficie realmente ejecutada según especificaciones de Proyecto.

| Código | Ud | Descripción | Rendimiento | Precio | Importe |
|---|---|---|---|---|---|
| mt12psk080a | Ud | Cartucho de 600 cm³ de pegamento, para fijación de pies regulables a la superficie de apoyo. (material) | 0.010 | 108.34 | 1.08 |
| mt12psk040b | m | Banda perimetral de lana de roca de 12 mm de espesor, 100 mm de anchura y 1200 mm de longitud. (material) | 1.000 | 69.85 | 69.85 |
| mt12psk060e | Ud | Pie regulable de acero galvanizado, para alturas entre 60 y 100 mm. Incluso accesorios. (material) | 3.000 | 12.11 | 36.33 |
| mt12sbs010aaa1 | m² | Panel autoportante para el sistema de falso piso registrable "BUTECH", de 600x600 mm y 48 mm de espesor, formado por un soporte base de tablero aglomerado, de 38 mm de espesor, biselado y rematado perimetralmente con material plástico autoextinguible ABS, lámina aislante de material plástico autoextinguible de 0,1 mm de espesor dispuesta en la cara inferior y una capa de acabado de gres porcelánico, gama STON-KER, serie Alpina, color Beige "BUTECH", "PORCELANOSA GRUPO", de 600x600 mm 10 mm de espesor; clasificación 2/2/A/2. (material) | 1.000 | 735.43 | 735.43 |
| mo011 | h | Especialista en montaje. (mano de obra) | 0.385 | 56.49 | 21.75 |
| mo080 | h | Ayudante 1ª en montaje. (mano de obra) | 0.385 | 41.10 | 15.82 |
| % | % | Herramienta menor | 2 % | 880.26 | 17.61 |
|  |  | Costes directos |  |  | 897.87 |
