# Limpiapies textil

- Propiedad del archivo: CYPE INGENIEROS, S.A.
- Formato: FIEBDC-3/2002
- Ámbito geográfico: Bolivia
- Divisa: BOB
- Costes indirectos: 3.00 %
- Gastos generales: 13.00 %
- Beneficio industrial: 6.00 %
- IVA: 13.00 %

## R Revestimientos y trasdosados

### RS Pisos

#### RSF Alfombras y limpiapieses

**RSF013** m² Limpiapies textil.
Limpiapies de rizos de vinilo entrelazados, color marrón, espesor total 14 mm, uso interior y exterior, enrollable, instalado en cajeado de piso formado por foso de 14 mm de profundidad (no incluido en este precio). Incluso preparación de la superficie soporte.
Incluye: Preparación de la superficie soporte. Colocación del limpiapies.
Criterio de medición de proyecto: Superficie medida según documentación gráfica de Proyecto.
Criterio de medición de obra: Se medirá la superficie realmente ejecutada según especificaciones de Proyecto.

| Código | Ud | Descripción | Rendimiento | Precio | Importe |
|---|---|---|---|---|---|
| mt18fet010c | m² | Limpiapies de rizos de vinilo entrelazados, color marrón, espesor total 14 mm, uso interior y exterior, enrollable, para instalar en cajeado de piso formado por foso de 14 mm de profundidad. (material) | 1.000 | 338.21 | 338.21 |
| mo027 | h | Especialista instalador de tapizones y revestimientos textiles. (mano de obra) | 0.033 | 59.67 | 1.97 |
| mo065 | h | Ayudante 1ª instalador de tapizones y revestimientos textiles. (mano de obra) | 0.033 | 44.60 | 1.47 |
| % | % | Herramienta menor | 2 % | 341.65 | 6.83 |
|  |  | Costes directos |  |  | 348.48 |
