# Piso de mosaico de vidrio

- Propiedad del archivo: CYPE INGENIEROS, S.A.
- Formato: FIEBDC-3/2002
- Ámbito geográfico: Bolivia
- Divisa: BOB
- Costes indirectos: 3.00 %
- Gastos generales: 13.00 %
- Beneficio industrial: 6.00 %
- IVA: 13.00 %

## R Revestimientos y trasdosados

### RS Pisos

#### RSG De baldosas cerámicas

**RSG013** m² Piso de mosaico de vidrio.
Provisión y ejecución de piso mediante el método de colocación en capa fina, de mosaico de vidrio, de 2,5x2,5 cm, para uso interior; recibidas con adhesivo cementoso mejorado, C2 sin ninguna característica adicional, color gris, con doble encolado y rejuntadas con mortero de juntas cementoso mejorado, con absorción de agua reducida y resistencia elevada a la abrasión tipo CG 2 W A, color blanco, para juntas de 2 a 15 mm. Incluso cortes y limpieza, formación de juntas perimetrales continuas, de anchura no menor de 5 mm, en los límites con paredes, columnas exentas y elevaciones de nivel y, en su caso, juntas de partición y juntas estructurales o de dilatación existentes en el soporte.
Incluye: Limpieza y comprobación de la superficie soporte. Replanteo de los niveles de acabado. Replanteo de la disposición de las piezas y juntas de movimiento. Aplicación del adhesivo. Colocación de las piezas empleando llana de goma. Relleno de las juntas de movimiento. Rejuntado. Eliminación y limpieza del material sobrante. Limpieza inicial del piso al finalizar la obra.
Criterio de medición de proyecto: Superficie útil, medida según documentación gráfica de Proyecto. No se ha incrementado la medición por roturas y recortes, ya que en la descomposición se ha considerado un 5% más de piezas.
Criterio de medición de obra: Se medirá la superficie realmente ejecutada según especificaciones de Proyecto.

| Código | Ud | Descripción | Rendimiento | Precio | Importe |
|---|---|---|---|---|---|
| mt09mcr021m | kg | Adhesivo cementoso mejorado, C2, color gris. (material) | 3.000 | 2.99 | 8.97 |
| mt19aaa015a1400 | m² | Mosaico decorativo de vidrio, para revestimientos interiores, 2,5x2,5 cm, serie lisa, de varios colores. (material) | 1.050 | 104.91 | 110.16 |
| mt09mcp020fE | kg | Mortero de juntas cementoso mejorado, con absorción de agua reducida y resistencia elevada a la abrasión, tipo CG2 W A, color blanco, para juntas de 2 a 15 mm, a base de cemento de alta resistencia, cuarzo, aditivos especiales, pigmentos y resinas sintéticas, para rejuntado de todo tipo de piezas cerámicas. (material) | 0.400 | 5.65 | 2.26 |
| mo023 | h | Especialista colocador de pisos. (mano de obra) | 0.472 | 52.46 | 24.76 |
| mo061 | h | Ayudante 1ª colocador de pisos. (mano de obra) | 0.236 | 39.22 | 9.26 |
| % | % | Herramienta menor | 2 % | 155.41 | 3.11 |
|  |  | Costes directos |  |  | 158.52 |
