# Revestimiento de protección de piso industrial cementoso

- Propiedad del archivo: CYPE INGENIEROS, S.A.
- Formato: FIEBDC-3/2002
- Ámbito geográfico: Bolivia
- Costes indirectos: 3.00 %
- Gastos generales: 13.00 %
- Beneficio industrial: 6.00 %
- IVA: 13.00 %

## R Revestimientos y trasdosados

### RS Pisos

#### RSI Sistemas de pisos

**RSI052** m² Revestimiento de protección de piso industrial cementoso, vaciado con bomba, sobre base de hormigón endurecido (no incluida en este precio), constituido por puente de unión, MasterEmaco P 200 "BASF" (rendimiento: 2 kg/m²), capa de rodadura de 10 mm de espesor medio de mortero fluido de fraguado rápido, MasterTop 135 PG "BASF", con resistencia a compresión de 60 N/mm², resistencia a flexión de 10 N/mm² y profundidad máxima de desgaste de 0,2 micras, color gris (rendimiento: 20 kg/m²), aplicación de líquido reductor de la evaporación y mejorador superficial, MasterKure 111 WB "BASF", (rendimiento: 0,15 l/m²) y posterior aplicación de líquido de curado incoloro, MasterKure 114 SB "BASF", (rendimiento: 0,1 l/m²).
Formación de revestimiento de protección de piso industrial cementoso, vaciado con bomba, sobre base de hormigón endurecido (no incluida en este precio), constituido por puente de unión, MasterEmaco P 200 "BASF" (rendimiento: 2 kg/m²), capa de rodadura de 10 mm de espesor medio de mortero fluido de fraguado rápido, MasterTop 135 PG "BASF", con resistencia a compresión de 60 N/mm², resistencia a flexión de 10 N/mm² y profundidad máxima de desgaste de 0,2 micras, color gris (rendimiento: 20 kg/m²), aplicación de líquido reductor de la evaporación y mejorador superficial, MasterKure 111 WB "BASF", (rendimiento: 0,15 l/m²) y posterior aplicación de líquido de curado incoloro, MasterKure 114 SB "BASF", (rendimiento: 0,1 l/m²). Incluso parte proporcional de limpieza de la superficie soporte, fratasado mecánico de toda la superficie y limpieza final de la superficie acabada. Sin incluir la preparación de la superficie soporte existente, las juntas de construcción, de retracción y de dilatación, ni las juntas perimetrales.
Incluye: Limpieza de la superficie soporte. Replanteo de las juntas y paños de trabajo. Aplicación del puente de unión. Aplicación de la capa de rodadura. Extendido del líquido reductor de la evaporación y mejorador superficial. Fratasado mecánico de la superficie. Extendido del líquido de curado. Limpieza final del piso.
Criterio de medición de proyecto: Superficie medida en proyección horizontal, según documentación gráfica de Proyecto.
Criterio de medición de obra: Se medirá, en proyección horizontal, la superficie realmente ejecutada según especificaciones de Proyecto.

| Código | Ud | Descripción | Rendimiento | Precio | Importe |
|---|---|---|---|---|---|
| mt09reh010b | kg | Puente de unión, MasterEmaco P 200 "BASF", para materiales cementosos sobre hormigón, elaborado con mortero seco a base de cementos especiales, resinas y agregados seleccionados. (material) | 2.000 | 1.02 | 2.04 |
| mt09bnc015d | kg | Mortero fluido de fraguado rápido, MasterTop 135 PG "BASF", con resistencia a compresión de 60 N/mm², resistencia a flexión de 10 N/mm² y profundidad máxima de desgaste de 0,2 micras, color gris, compuesto de cemento y aditivos, con una resistencia a la abrasión según el método Böhme de 6 cm³ / 50 cm². (material) | 20.000 | 0.87 | 17.40 |
| mt09bnc018b | l | Líquido reductor de la evaporación y mejorador superficial, para pisos de hormigón, MasterKure 111 WB "BASF", color amarillo fluorescente. (material) | 0.150 | 11.01 | 1.65 |
| mt09bnc020b | l | Líquido de curado incoloro para pisos de hormigón, MasterKure 114 SB "BASF", formado por una disolución de resinas sintéticas en base solvente. (material) | 0.100 | 5.39 | 0.54 |
| mq06pym020 | h | Mezcladora-bombeadora para morteros autonivelantes. (maquinaria) | 0.201 | 8.02 | 1.61 |
| mq06fra010 | h | Fratasadora mecánica de hormigón. (maquinaria) | 0.251 | 3.99 | 1.00 |
| mo020 | h | Especialista de construcción. (mano de obra) | 0.672 | 4.19 | 2.82 |
| mo077 | h | Ayudante 1ª de construcción. (mano de obra) | 0.672 | 3.08 | 2.07 |
| % | % | Herramienta menor | 2 % | 29.13 | 0.58 |
|  |  | Costes directos |  |  | 29.71 |
