# Tratamiento superficial a base de impregnación epoxi en base acuosa

- Propiedad del archivo: CYPE INGENIEROS, S.A.
- Formato: FIEBDC-3/2002
- Ámbito geográfico: Bolivia
- Costes indirectos: 3.00 %
- Gastos generales: 13.00 %
- Beneficio industrial: 6.00 %
- IVA: 13.00 %

## R Revestimientos y trasdosados

### RS Pisos

#### RSN Continuos de hormigón

**RSN021** m² Tratamiento superficial a base de impregnación epoxi en base acuosa, incolora, para endurecimiento, consolidación y efecto antipolvo en pisos de hormigón, aplicada en una mano, con un rendimiento mínimo por mano de 0,2 kg/m².
Aplicación de tratamiento superficial en piso de hormigón a base de impregnación epoxi en base acuosa, incolora, para endurecimiento, consolidación y efecto antipolvo en pisos de hormigón, mediante la aplicación con cepillo, brocha o rodillo de pelo corto de impregnación epoxi en base acuosa, incolora, aplicada en una mano, con un rendimiento mínimo por mano de 0,2 kg/m², sin incluir la preparación del soporte.
Incluye: Aplicación de la impregnación.
Criterio de medición de proyecto: Superficie medida según documentación gráfica de Proyecto.
Criterio de medición de obra: Se medirá la superficie realmente ejecutada según especificaciones de Proyecto.

| Código | Ud | Descripción | Rendimiento | Precio | Importe |
|---|---|---|---|---|---|
| mt09bnc050a | kg | Impregnación epoxi en base acuosa, incolora, para endurecimiento, consolidación y efecto antipolvo en pisos de hormigón. (material) | 0.200 | 6.48 | 1.30 |
| mo020 | h | Especialista de construcción. (mano de obra) | 0.112 | 4.19 | 0.47 |
| mo113 | h | Ayudante 2ª de construcción. (mano de obra) | 0.112 | 2.97 | 0.33 |
| % | % | Herramienta menor | 2 % | 2.10 | 0.04 |
|  |  | Costes directos |  |  | 2.14 |
