# Piso de corcho

- Propiedad del archivo: CYPE INGENIEROS, S.A.
- Formato: FIEBDC-3/2002
- Ámbito geográfico: Bolivia
- Divisa: BOB
- Costes indirectos: 3.00 %
- Gastos generales: 13.00 %
- Beneficio industrial: 6.00 %
- IVA: 13.00 %

## R Revestimientos y trasdosados

### RS Pisos

#### RSO De corcho

**RSO010** m² Piso de corcho.
Piso de corcho, formado por losetas de corcho, de 600x300x6 mm, peso 3,305 kg/m², Euroclase Dfl-s1 de reacción al fuego, color a elegir. COLOCACIÓN: en interiores con adhesivo vinílico en dispersión acuosa. IMPRIMACIÓN: imprimación monocomponente, a base de copolímeros acrílicos, previo lijado de la superficie. ACABADO: barniz al agua de poliuretano bicomponente, acabado brillante.
Incluye: Replanteo. Aplicación del adhesivo. Colocación de las losetas. Corte y colocación de las losetas perimetrales. Lijado de la superficie. Aplicación de la imprimación. Aplicación de la capa de acabado. Eliminación y limpieza del material sobrante. Limpieza final del piso.
Criterio de medición de proyecto: Superficie útil, medida según documentación gráfica de Proyecto. No se ha incrementado la medición por roturas y recortes, ya que en la descomposición se ha considerado un 5% más de piezas.
Criterio de medición de obra: Se medirá la superficie realmente ejecutada según especificaciones de Proyecto.

| Código | Ud | Descripción | Rendimiento | Precio | Importe |
|---|---|---|---|---|---|
| mt18mlv010b | m² | Loseta de corcho, de 600x300x6 mm, peso 3,305 kg/m², Euroclase Dfl-s1 de reacción al fuego, color a elegir. (material) | 1.050 | 286.59 | 300.92 |
| mt18mlv020b | l | Adhesivo vinílico en dispersión acuosa, para interiores con presencia de humedad persistente y exteriores a la intemperie. (material) | 1.000 | 24.39 | 24.39 |
| mt27baj080b | l | Imprimación monocomponente, a base de copolímeros acrílicos. (material) | 0.100 | 107.59 | 10.76 |
| mt27baj090e | l | Barniz al agua de poliuretano bicomponente, acabado brillante. (material) | 0.100 | 260.91 | 26.09 |
| mo011 | h | Especialista en montaje. (mano de obra) | 0.499 | 61.32 | 30.60 |
| mo080 | h | Ayudante 1ª en montaje. (mano de obra) | 0.499 | 44.60 | 22.26 |
| % | % | Herramienta menor | 2 % | 415.02 | 8.30 |
|  |  | Costes directos |  |  | 423.32 |
