# Cielo falso registrable de placas de escayola. Sistema "KNAUF"

- Propiedad del archivo: CYPE INGENIEROS, S.A.
- Formato: FIEBDC-3/2002
- Ámbito geográfico: Bolivia
- Divisa: BOB
- Costes indirectos: 3.00 %
- Gastos generales: 13.00 %
- Beneficio industrial: 6.00 %
- IVA: 13.00 %

## R Revestimientos y trasdosados

### RT Cielos falsos en interiores

#### RTB Registrables, de placas de escayola

**RTB026** m² Cielo falso registrable de placas de escayola. Sistema "KNAUF".
Cielo falso registrable suspendido, situado a una altura menor de 4 m. Sistema D142a.es "KNAUF", constituido por: ESTRUCTURA: perfilería vista, de acero galvanizado, color blanco, con suela de 24 mm de anchura, comprendiendo perfiles primarios EASY T - 24/38/3700 mm "KNAUF", perfiles secundarios EASY T - 24/32/600 mm "KNAUF" y perfiles secundarios EASY T - 24/32/1200 mm "KNAUF", suspendidos de la losa o elemento soporte con piezas de cuelgue rápido Twist "KNAUF", y varillas; PLACAS: placas de escayola con los bordes cuadrados, acabado rugoso, modelo Raffaello R "KNAUF", de 600x600 mm y 15 mm de espesor. Incluso perfiles angulares EASY L HP Anticorrosión - 20/20/3050 mm "KNAUF", fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado. (material) | 0.400 | 44.44 | 17.78 |
| mt12pek030 | Ud | Varilla de cuelgue "KNAUF" de 100 cm. (material) | 1.000 | 3.51 | 3.51 |
| mt12pek060d | Ud | Pieza de cuelgue rápido Twist "KNAUF", para cielos falsos suspendidos. (material) | 1.000 | 9.01 | 9.01 |
| mt12pfk060ca | m | Perfil primario EASY T - 24/38/3700 mm "KNAUF", color blanco, de acero galvanizado. (material) | 0.840 | 17.79 | 14.94 |
| mt12pfk060ga | m | Perfil secundario EASY T - 24/32/600 mm "KNAUF", color blanco, de acero galvanizado. (material) | 1.670 | 17.79 | 29.71 |
| mt12pfk060ha | m | Perfil secundario EASY T - 24/32/1200 mm "KNAUF", color blanco, de acero galvanizado. (material) | 0.840 | 17.79 | 14.94 |
| mt12ppk100aa | m² | Placa de escayola con los bordes cuadrados, acabado rugoso, modelo Raffaello R "KNAUF", de 600x600 mm 15 mm de espesor, para colocar sobre perfilería vista con suela de 24 mm de anchura, en cielos falsos registrables. (material) | 1.020 | 69.17 | 70.55 |
| mo035 | h | Especialista yesero yesero escayolista. (mano de obra) | 0.253 | 56.74 | 14.36 |
| mo073 | h | Ayudante 1ª de yesero yesero escayolista. (mano de obra) | 0.253 | 42.41 | 10.73 |
| % | % | Herramienta menor | 2 % | 185.53 | 3.71 |
|  |  | Costes directos |  |  | 189.24 |
