# Cielo falso continuo de placas de yeso laminado, de alta resistencia a la humedad. Sistema "KNAUF"

- Propiedad del archivo: CYPE INGENIEROS, S.A.
- Formato: FIEBDC-3/2002
- Ámbito geográfico: Bolivia
- Divisa: BOB
- Costes indirectos: 3.00 %
- Gastos generales: 13.00 %
- Beneficio industrial: 6.00 %
- IVA: 13.00 %

## R Revestimientos y trasdosados

### RT Cielos falsos en interiores

#### RTC Continuos, de placas de yeso laminado

**RTC046** m² Cielo falso continuo de placas de yeso laminado, de alta resistencia a la humedad. Sistema "KNAUF".
Cielo falso continuo suspendido, liso, situado a una altura menor de 4 m, con nivel de calidad del acabado Q2. Sistema D112.es Drystar "KNAUF" (12,5+27+27), constituido por: ESTRUCTURA: estructura metálica de acero galvanizado de maestras primarias 60/27 mm con una modulación de 1000 mm y suspendidas de la losa o elemento soporte de hormigón con piezas de cuelgue rápido Twist "KNAUF", y varillas cada 950 mm, y maestras secundarias fijadas perpendicularmente a las maestras primarias con conectores tipo caballete con una modulación de 500 mm; PLACAS: una capa de placas de yeso laminado reforzadas con tejido de fibra GM-FH1IR / 1200 / 2600 / 12,5 / con los bordes longitudinales cuadrados, especiales Drystar "KNAUF" con alma de yeso y caras revestidas con una lámina de fibra de vidrio. Incluso banda acústica de dilatación, autoadhesiva, "KNAUF", perfiles en U 30/25/3000 mm, "KNAUF", fijaciones para el anclaje de los perfiles, tornillería para la fijación de las placas, pasta de juntas Drystar Filler "KNAUF", cinta de juntas Drystar Tape "KNAUF" y accesorios de montaje.
Incluye: Replanteo de los ejes de la estructura metálica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12drk050a | m | Perfil en U 30/25/3000 mm, "KNAUF", de acero Z2 (Z275) galvanizado normal, 0,55 mm de espesor. (material) | 0.400 | 62.94 | 25.18 |
| mt12psg220 | Ud | Fijación compuesta por taco y tornillo 5x27. (material) | 2.000 | 0.59 | 1.18 |
| mt12pek060d | Ud | Pieza de cuelgue rápido Twist "KNAUF", para cielos falsos suspendidos. (material) | 1.200 | 11.90 | 14.28 |
| mt12pek030 | Ud | Varilla de cuelgue "KNAUF" de 100 cm. (material) | 1.200 | 3.53 | 4.24 |
| mt12drk040a | m | Maestra 60/27 "KNAUF", de acero Z4 (Z450) galvanizado especial. (material) | 3.200 | 26.70 | 85.44 |
| mt12pek020za | Ud | Conector, para maestra 60/27, "KNAUF". (material) | 0.600 | 1.80 | 1.08 |
| mt12pek020ra | Ud | Conector tipo caballete, para maestra 60/27, "KNAUF". (material) | 2.300 | 2.16 | 4.97 |
| mt12drk010a | m² | Placa de yeso laminado reforzada con tejido de fibra GM-FH1IR / 1200 / 2600 / 12,5 / con los bordes longitudinales cuadrados, especial Drystar "KNAUF" con alma de yeso y caras revestidas con una lámina de fibra de vidrio; Euroclase A2-s1, d0 de reacción al fuego. (material) | 1.050 | 140.11 | 147.12 |
| mt12drk014e | Ud | Tornillo autoperforante Drystar XTN "KNAUF" 3,9x23; con revestimiento anticorrosivo. (material) | 17.000 | 0.19 | 3.23 |
| mt12drk014f | Ud | Tornillo autoperforante Drystar XTN "KNAUF" 3,9x38; con revestimiento anticorrosivo. (material) | 17.000 | 0.27 | 4.59 |
| mt12pck020b | m | Banda acústica de dilatación, autoadhesiva, de espuma de poliuretano de celdas cerradas "KNAUF", de 3,2 mm de espesor y 50 mm de anchura, resistencia térmica 0,10 m²K/W, conductividad térmica 0,032 W/(mK). (material) | 0.400 | 2.26 | 0.90 |
| mt12drk012a | kg | Pasta de juntas Drystar Filler "KNAUF", con aditivo hidrófugo, Euroclase A2-s1, d0 de reacción al fuego, rango de temperatura de trabajo de 10 a 35°C, para aplicación manual o mecánica con cinta de juntas. (material) | 0.606 | 10.85 | 6.58 |
| mt12drk013 | m | Cinta de juntas Drystar Tape "KNAUF". (material) | 0.450 | 0.59 | 0.27 |
| op00fre010 |  | Fresadora. | 1.000 | 0.00 | 0.00 |
| op00ato010 |  | Atornillador. | 1.000 | 0.00 | 0.00 |
| mo015 | h | Especialista en montaje de cielos falsos. (mano de obra) | 0.312 | 61.32 | 19.13 |
| mo082 | h | Ayudante 1ª en montaje de cielos falsos. (mano de obra) | 0.312 | 44.60 | 13.92 |
| % | % | Herramienta menor | 2 % | 332.11 | 6.64 |
|  |  | Costes directos |  |  | 338.75 |
