# Aplique de escayola

- Propiedad del archivo: CYPE INGENIEROS, S.A.
- Formato: FIEBDC-3/2002
- Ámbito geográfico: Bolivia
- Divisa: BOB
- Costes indirectos: 3.00 %
- Gastos generales: 13.00 %
- Beneficio industrial: 6.00 %
- IVA: 13.00 %

## R Revestimientos y trasdosados

### RT Cielos falsos en interiores

#### RTP Prefabricados de escayola

**RTP250** Ud Aplique de escayola.
Aplique de escayola, de 14x37x15 cm, recibido con cola para escayola. Incluso accesorios de fijación.
Incluye: Replanteo de la pieza. Humectación de la base de fijación. Extendido de la cola. Colocación y rejuntado de la pieza.
Criterio de medición de proyecto: Número de unidades previstas, según documentación gráfica de Proyecto.
Criterio de medición de obra: Se medirá el número de unidades realmente colocadas según especificaciones de Proyecto.

| Código | Ud | Descripción | Rendimiento | Precio | Importe |
|---|---|---|---|---|---|
| mt12rea210a | Ud | Aplique de escayola, de 14x37x15 cm. (material) | 1.050 | 139.84 | 146.83 |
| mt09eyc030 | kg | Cola para escayola. (material) | 0.010 | 2.64 | 0.03 |
| mo035 | h | Especialista yesero yesero escayolista. (mano de obra) | 0.165 | 59.67 | 9.85 |
| % | % | Herramienta menor | 2 % | 156.71 | 3.13 |
|  |  | Costes directos |  |  | 159.84 |
