# Pilastra de escayola

- Propiedad del archivo: CYPE INGENIEROS, S.A.
- Formato: FIEBDC-3/2002
- Ámbito geográfico: Bolivia
- Divisa: BOB
- Costes indirectos: 3.00 %
- Gastos generales: 13.00 %
- Beneficio industrial: 6.00 %
- IVA: 13.00 %

## R Revestimientos y trasdosados

### RT Cielos falsos en interiores

#### RTP Prefabricados de escayola

**RTP270** Ud Pilastra de escayola.
Pilastra de escayola, de 100x6,5x2 cm, para adosar a pared, recibida con cola para escayola. Incluso accesorios de fijación.
Incluye: Replanteo de la pieza. Humectación de la base de fijación. Extendido de la cola. Colocación y rejuntado de la pieza.
Criterio de medición de proyecto: Número de unidades previstas, según documentación gráfica de Proyecto.
Criterio de medición de obra: Se medirá el número de unidades realmente colocadas según especificaciones de Proyecto.

| Código | Ud | Descripción | Rendimiento | Precio | Importe |
|---|---|---|---|---|---|
| mt12rea230a | Ud | Pilastra de escayola, de 100x6,5x2 cm, para adosar a pared. (material) | 1.050 | 22.14 | 23.25 |
| mt09eyc030 | kg | Cola para escayola. (material) | 0.140 | 2.64 | 0.37 |
| mo035 | h | Especialista yesero yesero escayolista. (mano de obra) | 0.231 | 59.67 | 13.78 |
| % | % | Herramienta menor | 2 % | 37.40 | 0.75 |
|  |  | Costes directos |  |  | 38.15 |
