# Cerramiento natural de cañizo de caña

- Propiedad del archivo: CYPE INGENIEROS, S.A.
- Formato: FIEBDC-3/2002
- Ámbito geográfico: Bolivia
- Divisa: BOB
- Costes indirectos: 3.00 %
- Gastos generales: 13.00 %
- Beneficio industrial: 6.00 %
- IVA: 13.00 %

## U Urbanización interior de la parcela

### UJ Jardinería

#### UJV Cerramientos naturales

**UJV020** m² Cerramiento natural de cañizo de caña.
Formación de cerramiento natural de cañizo de caña, tejido con alambre galvanizado, suministrado en rollos de uno a dos metros de altura, sujeto con alambre galvanizado sobre un soporte existente (no incluido en este precio). Completamente terminado.
Incluye: Colocación del cerramiento natural y sujeción con alambre galvanizado.
Criterio de medición de proyecto: Superficie medida según documentación gráfica de Proyecto.
Criterio de medición de obra: Se medirá la superficie realmente ejecutada según especificaciones de Proyecto.

| Código | Ud | Descripción | Rendimiento | Precio | Importe |
|---|---|---|---|---|---|
| mt48cnj020a | m² | Cañizo de caña natural H=1-2 m. (material) | 1.000 | 19.64 | 19.64 |
| mt08var050 | kg | Alambre galvanizado para atar, de 1,30 mm de diámetro. (material) | 0.100 | 7.85 | 0.79 |
| mo040 | h | Especialista jardinero. (mano de obra) | 0.223 | 37.97 | 8.47 |
| mo115 | h | Ayudante 2ª de jardinero. (mano de obra) | 0.223 | 26.83 | 5.98 |
| % | % | Herramienta menor | 2 % | 34.88 | 0.70 |
|  |  | Costes directos |  |  | 35.58 |
