# Revestimiento de vaso de piscina con mosaico

- Propiedad del archivo: CYPE INGENIEROS, S.A.
- Formato: FIEBDC-3/2002
- Ámbito geográfico: Bolivia
- Divisa: BOB
- Costes indirectos: 3.00 %
- Gastos generales: 13.00 %
- Beneficio industrial: 6.00 %
- IVA: 13.00 %

## U Urbanización interior de la parcela

### UP Piscinas

#### UPT Revestimientos cerámicos

**UPT010** m² Revestimiento de vaso de piscina con mosaico.
Revestimiento de mosaico de gres esmaltado, color azul, acabado liso, formado por teselas de 50x50x6 mm, montadas sobre piezas de malla de 299x299 mm en suelos y paredes de vasos de piscinas, recibidas con adhesivo cementoso de fraguado normal, C1 TE, con deslizamiento reducido y tiempo abierto ampliado y mortero de juntas de resinas reactivas, tipo RG, color blanco, para juntas de 1 a 15 mm, a base de de dos componentes a base de resina epoxídica, cargas inertes, aditivos y catalizadores orgánicos.
Criterio de valoración económica: El precio no incluye la impermeabilización de la piscina.
Incluye: Limpieza y humectación del paramento a revestir. Colocación de una regla horizontal al inicio del revestimiento cerámico. Replanteo de las piezas en el paramento para el despiece de las mismas. Colocación de las piezas empleando llana de goma. Rejuntado. Limpieza del paramento.
Criterio de medición de proyecto: Superficie medida según documentación gráfica de Proyecto.
Criterio de medición de obra: Se medirá la superficie realmente ejecutada según especificaciones de Proyecto.

| Código | Ud | Descripción | Rendimiento | Precio | Importe |
|---|---|---|---|---|---|
| mt18bdk015a | m² | Mosaico de gres esmaltado, color azul, acabado liso, formado por teselas de 50x50x6 mm, montadas sobre piezas de malla de 299x299 mm. (material) | 1.000 | 162.33 | 162.33 |
| mt09mcp010aoa | kg | Adhesivo cementoso de fraguado normal, C1 TE, con deslizamiento reducido y tiempo abierto ampliado, color gris, para la colocación en capa fina de piezas cerámicas con grado de absorción medio-alto en revestimientos interiores, pisos interiores y exteriores, zócalos y especialmente sobre placas de yeso laminado y revestimientos de piscinas con mosaico de vidrio, a base de cemento de alta resistencia, agregados seleccionados, aditivos y resinas sintéticas. (material) | 4.000 | 2.22 | 8.88 |
| mt09mcp020pE | kg | Mortero de juntas de resinas reactivas, tipo RG, color blanco, para juntas de 1 a 15 mm, de dos componentes a base de resina epoxídica, cargas inertes, aditivos y catalizadores orgánicos, con resistencia a los ácidos, con efecto bacteriostático, antimoho y antiverdín, especial para rejuntado de todo tipo de piezas cerámicas y piedras naturales en zonas con agresividad química o en contacto con alimentos. (material) | 0.130 | 119.01 | 15.47 |
| mo024 | h | Especialista enchapador. (mano de obra) | 0.330 | 56.74 | 18.72 |
| mo062 | h | Ayudante 1ª enchapador. (mano de obra) | 0.330 | 42.41 | 14.00 |
| % | % | Herramienta menor | 3 % | 219.40 | 6.58 |
|  |  | Costes directos |  |  | 225.98 |
