# Ensayo de materiales de relleno

- Propiedad del archivo: CYPE INGENIEROS, S.A.
- Formato: FIEBDC-3/2002
- Ámbito geográfico: Bolivia
- Divisa: BOB
- Costes indirectos: 3.00 %
- Gastos generales: 13.00 %
- Beneficio industrial: 6.00 %
- IVA: 13.00 %

## X Control de calidad y ensayos

### XT Tierras y agregados

#### XTR Rellenos y compactaciones

**XTR010** Ud Ensayo de materiales de relleno.
Ensayos para la selección y control de un material de relleno de suelo seleccionado. Ensayos en laboratorio acreditado en el área técnica correspondiente, sobre una muestra tomada en obra: análisis granulométrico ISO 17892-4; límites de Atterberg ISO 17892-12; Proctor Modificado; C.B.R. contenido de materia orgánica; contenido en sales solubles. Ensayos "in situ": densidad y humedad según ASTM D6938; placa de carga.
Incluye: Desplazamiento a obra. Toma de muestras. Realización de ensayos en laboratorio. Realización de ensayos "in situ". Redacción de informe de los resultados de los ensayos realizados.
Criterio de medición de proyecto: Ensayo a realizar, según documentación del Plan de control de calidad.

| Código | Ud | Descripción | Rendimiento | Precio | Importe |
|---|---|---|---|---|---|
| mt49stc010b | Ud | Toma de una muestra de material de relleno o terraplenado. (material) | 1.000 | 239.81 | 239.81 |
| mt49sla080b | Ud | Análisis granulométrico por tamizado de una muestra de material de relleno o terraplenado, según ISO 17892-4. (material) | 1.000 | 235.50 | 235.50 |
| mt49sla060 | Ud | Ensayo para determinar los Límites de Atterberg (límite líquido y plástico de una muestra de suelo), según ISO 17892-12. (material) | 1.000 | 282.45 | 282.45 |
| mt49sue020 | Ud | Ensayo Proctor Modificado. (material) | 1.000 | 723.73 | 723.73 |
| mt49sue030 | Ud | Ensayo C.B.R. (California Bearing Ratio) en laboratorio, sin incluir ensayo Proctor, en explanadas. (material) | 1.000 | 1363.97 | 1363.97 |
| mt49des020 | Ud | Desplazamiento de personal y equipo a obra para la realización del ensayo de densidad y humedad. (material) | 1.000 | 336.43 | 336.43 |
| mt49sla075 | Ud | Ensayo para determinar la densidad y humedad "in situ" del terreno, según ASTM D6938. (material) | 1.000 | 117.36 | 117.36 |
| mt49sue040 | Ud | Ensayo de placa de carga. (material) | 1.000 | 1408.33 | 1408.33 |
| mt49sla120 | Ud | Ensayo cuantitativo para determinar el contenido en materia orgánica de una muestra de suelo. (material) | 1.000 | 212.03 | 212.03 |
| mt49sla115 | Ud | Ensayo cuantitativo para determinar el contenido en sales solubles de una muestra de suelo. (material) | 1.000 | 234.72 | 234.72 |
| mt49sin020a | Ud | Informe técnico sobre los resultados obtenidos en los ensayos realizados por laboratorio acreditado en el área técnica correspondiente en material de relleno o terraplenado. (material) | 1.000 | 1351.90 | 1351.90 |
| % | % | Herramienta menor | 2 % | 6506.23 | 130.12 |
|  |  | Costes directos |  |  | 6636.35 |
