# Zanja drenante en perímetro de muro en contacto con el terreno, con agregados reciclados

- Propiedad del archivo: CYPE Ingenieros S.A.
- Formato: FIEBDC-3/2016
- Programa: Generador de precios de la construcción. CYPE Ingenieros, S.A.
- Fecha: 14/11/2023
- Ámbito geográfico: Bolivia
- Divisa: BOB
- Costes indirectos: 3 %
- Gastos generales: 13 %
- Beneficio industrial: 6 %
- IVA: 13 %

## A Acondicionamiento del terreno

### AS Red de alcantarillado sanitario horizontal

#### ASD Drenajes

**ASD016** m Zanja drenante en perímetro de muro en contacto con el terreno, con agregados reciclados.
Zanja drenante en perímetro de muro en contacto con el terreno, con una pendiente mínima del 0,50%, para captación de las aguas que se filtran a través de la superficie del terreno, en cuyo fondo se dispone un tubo ranurado de PVC de doble pared, la exterior corrugada y la interior lisa, color teja RAL 8023, con ranurado a lo largo de un arco de 220° en el valle del corrugado, para drenaje, rigidez anular nominal 4 kN/m², de 200 mm de diámetro nominal, 182,4 mm de diámetro interior, longitud nominal 6 m, unión por copa con junta elástica de EPDM, colocado sobre solera de hormigón simple H20, para un ambiente no severo, tamaño máximo del agregado 20 mm, consistencia blanda, de 10 cm de espesor, en forma de cuna para recibir el tubo y formar las pendientes, con relleno lateral y superior hasta 25 cm por encima de la generatriz superior del tubo con agregado reciclado de hormigón de 40 a 80 mm de diámetro, todo ello envuelto en un geotextil no tejido compuesto por fibras de poliéster unidas por agujeteado, con una resistencia a la tracción longitudinal de 1,63 kN/m, una resistencia a la tracción transversal de 2,08 kN/m, una apertura de cono al ensayo de perforación dinámica según ISO 13433 inferior a 27 mm, resistencia CBR a punzonamiento 0,4 kN y una masa superficial de 200 g/m². Incluso lubricante para montaje.
Criterio de valoración económica: El precio no incluye la excavación ni el relleno principal.
Incluye: Replanteo y trazado del conducto en planta y pendientes. Formación de la solera de hormigón. Colocación del geotextil. Descenso y colocación de los tubos en el fondo de la zanja. Montaje, conexionado y comprobación de su correcto funcionamiento. Ejecución del relleno envolvente. Cierre de doble solapa del paquete filtrante realizado con el propio geotextil.
Criterio de medición de proyecto: Longitud medida en proyección horizontal, según documentación gráfica de Proyecto.
Criterio de medición de obra: Se medirá, en proyección horizontal, la longitud realmente ejecutada según especificaciones de Proyecto.

| Código | Ud | Descripción | Rendimiento | Precio | Importe |
|---|---|---|---|---|---|
| mt10hmf120de | m³ | Hormigón simple H21, para un ambiente no severo, tamaño máximo del agregado 20 mm, consistencia blanda, con un asentamiento de 6 a 9 cm, medido con el cono de Abrams, premezclado en planta, según CBH 87. (material) | 0.066 | 804.72 | 53.112 |
| mt11tdv015g | m | Tubo ranurado de PVC de doble pared, la exterior corrugada y la interior lisa, color teja RAL 8023, con ranurado a lo largo de un arco de 220° en el valle del corrugado, para drenaje, rigidez anular nominal 4 kN/m², de 200 mm de diámetro nominal, 182,4 mm de diámetro interior, longitud nominal 6 m, unión por copa con junta elástica de EPDM. (material) | 1.02 | 158.72 | 161.894 |
| mt11ade100a | kg | Lubricante para unión mediante junta elástica de tubos y accesorios. (material) | 0.005 | 192.15 | 0.961 |
| mt01aro010h | t | Agregado reciclado de hormigón, de granulometría comprendida entre 40 y 80 mm, suministrado mediante camión. (material) | 0.418 | 84.53 | 35.334 |
| mt14gsa020ce | m² | Geotextil no tejido compuesto por fibras de poliéster unidas por agujeteado, con una resistencia a la tracción longitudinal de 1,63 kN/m, una resistencia a la tracción transversal de 2,08 kN/m, una apertura de cono al ensayo de perforación dinámica según ISO 13433 inferior a 27 mm, resistencia CBR a punzonamiento 0,4 kN y una masa superficial de 200 g/m². (material) | 2.42 | 8.18 | 19.796 |
| mo020 | h | Especialista de construcción. (mano de obra) | 0.165 | 55.98 | 9.237 |
| mo112 | h | Ayudante general de construcción. (mano de obra) | 0.385 | 40.97 | 15.773 |
| % | % | Herramienta menor | 2 % | 296.107 | 5.922 |
|  |  | Costes directos |  |  | 302.029 |

Residuos:
- colocación: mt10hmf120de; factor de residuo 0.00130087
- colocación: mt11tdv015g; factor de residuo 0.0675178
- colocación: mt01aro010h Agregado reciclado de hormigón, de granulometría comprendida entre 40 y 80 mm, suministrado mediante camión; factor de residuo 0.00738915
- colocación: mt14gsa020ce; factor de residuo 0.06

## Recursos

**mt10hmf120de** m³ Hormigón simple H21
Datos técnicos: Coste energético 1840.000 MJ; Emisión de CO2 230.000 kg; Código LER 17 01 01; Masa del elemento 2300 kg; Volumen 1.533333 m3

**mt11tdv015g** m Tubo ranurado de PVC de doble pared
Datos técnicos: Coste energético 165.005 MJ; Emisión de CO2 17.500 kg; Código LER 17 02 03; Masa del elemento 3.6 kg; Volumen 0.006 m3
Residuos:
- embalaje: re170201 Madera. (componente de residuo); rendimiento 0.04 kg; Código LER 17 02 01; Masa del elemento 1 kg; Volumen 0.000909 m3
- embalaje: re170203 Plástico. (componente de residuo); rendimiento 0.001 kg; Código LER 17 02 03; Masa del elemento 1 kg; Volumen 0.001667 m3

**mt01aro010h** t Agregado reciclado de hormigón, de granulometría comprendida entre 40 y 80 mm, suministrado mediante camión
Datos técnicos: Coste energético 71.000 MJ; Emisión de CO2 10.000 kg; Código LER 01 04 08; Masa del elemento 1000 kg; Volumen 0.666667 m3

**mt14gsa020ce** m² Geotextil no tejido compuesto por fibras de poliéster unidas por agujeteado
Datos técnicos: Coste energético 10.783 MJ; Emisión de CO2 0.479 kg; Código LER 17 06 04; Masa del elemento 0.2 kg; Volumen 0.000333 m3
Residuos:
- embalaje: re170203 Plástico; rendimiento 0.024 kg
