# Demolición de losa nervada de hormigón armado de 25 cm de canto total, con medios manuales, martillo neumático y equipo de oxicorte, y carga manual sobre camión o contenedor

- Propiedad del archivo: CYPE INGENIEROS, S.A.
- Formato: FIEBDC-3/2002
- Ámbito geográfico: Bolivia
- Costes indirectos: 3.00 %
- Gastos generales: 13.00 %
- Beneficio industrial: 6.00 %
- IVA: 13.00 %

**DEH020** m² Demolición de losa nervada de hormigón armado de 25 cm de canto total, con medios manuales, martillo neumático y equipo de oxicorte, y carga manual sobre camión o contenedor.
Demolición de losa nervada de hormigón armado de 25 cm de canto total, con medios manuales, martillo neumático y equipo de oxicorte, previo levantado del piso y su base, y carga manual sobre camión o contenedor. El precio no incluye el levantado del piso.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 0.879 | 3.21 | 2.82 |
| mq05pdm110 | h | Compresor portátil diesel media presión 10 m³/min. (maquinaria) | 0.440 | 5.44 | 2.39 |
| mq08sol010 | h | Equipo de oxicorte, con acetileno como combustible y oxígeno como comburente. (maquinaria) | 0.278 | 5.80 | 1.61 |
| mo019 | h | Especialista soldador. (mano de obra) | 0.306 | 4.26 | 1.30 |
| mo112 | h | Ayudante general de construcción. (mano de obra) | 0.918 | 3.03 | 2.78 |
| mo113 | h | Ayudante 2ª de construcción. (mano de obra) | 0.816 | 2.97 | 2.42 |
| % | % | Herramienta menor | 2 % | 13.32 | 0.27 |
|  |  | Costes directos |  |  | 13.59 |
